# AC BW KöKa Neub.Fkt-u.AusbGeb. KfAusbZ
Angebotsaufforderung (GAEB DA XML 3.3, DA83)
Projekt: AC BW Kö
Währung: EUR
Auftraggeber: Bau- und Liegenschaftsbetrieb NRW, NL Aachen, Mies-van-der-Rohe-Straße 10, 52074 Telefon 0241-43510-0, Fax 0241-43510-198, E-Mail 0241-ac.poststelle@blb.nrw.de
Erstellt mit: FUTURA, FUTURA Version 9.1.03.77, 03.12.2025

## Zusätzlicher Text
Leistungsverzeichnis über Maler- und Lackierarbeiten
Gegenstand dieser Ausschreibung sind die Maler- und Lackierarbeiten für den Neubau der Ausbildungshalle und des Ausbildungsgebäudes für die Kraftfahrerausbildung in der Körner-Kaserne Aachen. Bei den hier ausgeschriebenen Gebäuden handelt sich um zwei getrennte Baumaßnahmen.
Die zentrale Baustelleneinrichtung zur Vorbereitung und Begleitung der Baumaßnahme zur Nutzung
durch die folgenden AN / Gewerke wird bauseits (Rohbau) gestellt.
Die ausgeschriebene Leistung umfasst im Wesentlichen die Beschichtungen an Wänden, Abhangdecken und Türzargen, sowie Bodenbeschichtungen.

Während der Baumaßnahmen mit anderen Tätigkeiten (Fremdgewerke) auf dem Baufeld zu rechnen.
Die Aufrechterhaltung und Bereitstellung von Zuwegungen und Baufeldern ist erforderlich und muss durch die Kommunikation der einzelnen Gewerke und örtl. Bauüberwachungen mit ausreichend Vorlaufzeiten sichergestellt werden.
Unverzüglich nach Auftragserteilung ist vom Auftragnehmer ein Bauzeitenplan vorzulegen, um die Koordination mit Fremdgewerken zu ermöglichen.

Die Ausführung der Leistungsbeschreibung und der Arbeiten erfolgt nach VOB und insbesondere gem. den
nachstehenden Hauptnormen und Richtlinien :
DIN 18299 Allgemeine Regelungen für Bauarb. jeder Art
DIN 18363 Maler- und Lackierarbeiten - Beschichtungen

sowie den in den Hinweistexten zu bestimmten Positionen und in Positionen genannten Normen sowie die Verarbeitungsrichtlinien und -vorschriften der Herstellerwerke.

Bauherr:
Bundesrepublik Deutschland

vertreten durch:
Oberfinanzdirektion Münster

vertreten durch:
Bau- und Liegenschaftsbetrieb NRW
Niederlassung Aachen
Mies-van-der-Rohe-Straße 10
52074 Aachen
Bauvorhaben:
KFZ-Ausbildungshalle und
KFZ-Ausbildungsgebäude Körner-Kaserne AC

Plan- / Unterlagen gemäß beigefügtem Anlagenverzeichnis

Allgemeine Vorbemerkungen
1. Allgemeine projektübergreifende Hinweise

1.1. Bauzeiten / Bauablaufplan
Der Auftragnehmer hat einen Baufristenplan als Balkenplan über seine vertraglichen Leistungen zu erstellen, anhand dessen die Einhaltung der Vertragsfristen nachgewiesen und überwacht werden kann. Die Vertragsfristen ergeben sich aus den „Besonderen Vertragsbedingungen“. Die Festlegungen des Auftraggebers (AG), z.B. zur baufachlichen oder terminlichen Koordinierung mit den übrigen Leistungsbereichen, sind zu berücksichtigen. Bei Änderungen der Vertragsfristen oder bei erheblichen Abweichungen von sonstigen Festlegungen ist der Plan durch den Auftragnehmer (AN) unverzüglich zu überarbeiten. Der Plan ist dem AG 14 Werktage nach Auftragserteilung, bei Überarbeitungen unverzüglich als pdf-Datei zu übergeben.

1.2. Schutz des Betriebes
Die bestehenden Gebäude der Liegenschaft bleiben während der gesamten Baumaßnahme in Betrieb. Um den reibungslosen Betrieb zu gewährleisten, ist der Lärm-, Staub- und Vibrationseintrag zu begrenzen und hierzu mit dem AG abzustimmen. Besonders Immissionsintensive Arbeiten sind dem AG mind. 3 Werktage vorab anzukündigen und zu begründen.

1.3. Baustellenausweise
Die Baustelle ist zurzeit durch einen Sicherheitszaun von der Liegenschaft getrennt und durch eine eigene Einfahrt zu erreichen. Sollte sich dies im Laufe der Bauphase ändern, gelten die Regelungen des anliegenden FB 247 MIL für den Zutritt zur Liegenschaft und die gesonderten Regelungen zur Besucheranmeldung auf der Liegenschaft.

1.4. Fachbauleiter
Der AN hat spätestens 10 Kalendertage nach Auftragserteilung und vor Leistungsbeginn einen verantwortlichen Fachbauleiter zu benennen. Der Auftragnehmer verpflichtet sich die Baustelle permanent mit diesem qualifizierten, und in Wort und Schrift deutschsprachigen Bauleiter zu besetzen. Dieser muss im Rahmen der für die Bauausführung und die Arbeitszeit vertraglich vereinbarten Zeiträume immer über Mobiltelefon erreichbar sein. Krankheits- / Urlaubsvertretungen sind umgehend / rechtzeitig mitzuteilen.

1.5. Einweisung und Koordination
Vor Beginn der Arbeiten vor Ort wird vom AG eine Unterweisung des verantwortlichen Personals des AN (Gewerk-Kick-Off) durchgeführt. Der AN ist verpflichtet das seinerseits für das Bauvorhaben vorgesehene Personal sowie eigene Nachunternehmer entsprechend einzuweisen. Weitere Koordinationsgespräche und Baubegehungen finden nach Erfordernis statt.

1.6. Material
Es dürfen grundsätzlich nur Materialien und Fabrikate eingebaut werden, die entweder eine allgemeine bauaufsichtliche Zulassung oder ein allgemeines bauaufsichtliches Prüfzeugnis besitzen.
Material ist immer in Originalverpackung des Herstellers anzuliefern. Die Bauleitung behält sich vor Material vom Hersteller prüfen zu lassen. Die jeweiligen Verarbeitungsvorschriften der Hersteller sind genau einzuhalten, dies gilt auch für die Anwendung der Sicherheits- und Gesundheitsvorschriften.
Die in den einzelnen Beschreibungen und Positionen angegebenen Materialbeschreibungen und
Anforderungen verstehen sich jeweils als Mindestwerte, die nicht unterschritten werden dürfen.

Für alle vorgesehenen Materialien muss der AN rechtzeitig mind. 20 Werktage vor Ausführung die Datenblätter zur Freigabe an die Objektüberwachung (OÜ) senden.
Die Datenblätter müssen die gültige Zulassungsnummer und den Verwendbarkeitsnachweis bzw. den Eignungsnachweis für die vorgesehene Verwendung enthalten. Produkte ohne Freigabe der OÜ dürfen nicht eingebaut werden. Hinweis: die Zulassungen müssen bereits bei Einbau auf der Baustelle, in einem Ordner auf der Baustelle, zur Einsicht vorhanden sein, eine Kopie des Ordners ist bei der OÜ zu hinterlegen.

2. Allgemeine projektbezogene Hinweise

2.1. Baustellenbesprechungen
Regelmäßige Besprechungen und Baustellenbegehungen finden jeweils 1x wöchentlich, in Abstimmung mit dem AG, ohne besondere Einladung statt. Der Auftragnehmer verpflichtet sich, vertreten durch den Fachbauleiter, in Ausnahmefällen durch eine der Bauleitung schriftlich zu benennender, weisungsbefugter Person (der zu rechtsverbindlichen Vereinbarung bevollmächtigt ist), an den wöchentlich stattfindenden Baustellenbesprechungen teilzunehmen. Auf die Teilnahme wird besonders wert gelegt. In den Baustellenbesprechungen werden die Abläufe und Details oder Änderungen besprochen.

2.2. Einrichtung von Unterkünften
Unterkünfte, wie Schlafräume und Aufenthaltsräume für die Freizeit, dürfen in der Liegenschaft, in der sich die Baustelle befindet, nicht eingerichtet werden.

2.3. Baustrom und Bauwasser
Anschlüsse für Baustrom und Bauwasser werden bauseits (durch Rohbau) zur Verfügung gestellt. Energieverbrauch (Wasser und Strom) wird vom AG gestellt. Der AN ist verpflichtet die gestellten Medien sachgerecht, wirtschaftlich und umweltschonend einzusetzen. Das Heranführen der Medien von den Übergabepunkten zentraler Baustrom- / Wasseranschluss zu den Entnahmestellen auf dem Baufeld (siehe BE-Plan) erfolgt durch den Auftragnehmer.

2.4. Baustellenordnung
Die Baustellenordnung des SiGeKos sowie die „Ergänzung der Vertragsunterlagen bei Bauaufträgen in militärisch genutzten Liegenschaften“ (FB 247 MIL) liegen der Ausschreibung als Dokument bei. Kosten hieraus sind in die EP´s einzurechnen und werden nicht gesondert vergütet.

2.5 Zugang zur Baustelle
Die Baustelle darf nur für Waren-, Baustoff- und Bauteiltransporte mit Lieferfahrzeugen befahren werden. Das Befahren der Baustelle darf nur über die hierfür gekennzeichneten Zufahrten erfolgen, die anderen Straßen sind vom Baustellenverkehr weitestgehend freizuhalten. Das Ab-, Auf- und Umladen von Waren, Baustoffen und Bauteilen muss an den hierfür vorgesehenen Positionen auf der Baustelle erfolgen. Verkehrs- und Rettungswege auf der Baustelle sind freizuhalten. Der Aufenthalt auf der Baustelle und dem Grundstück der Kaserne ist Zulieferern nur zur bestimmungsgemäßen Durchführung der Anlieferung gestattet. Der Verkehr im Bereich der Baustelle darf durch Baustellenfahrzeuge nicht beeinträchtigt werden. Alle Zufahrtsstraßen zur Baustelle auf dem Gelände sind Feuerwehr- und Rettungswege und müssen auch während der Bauphase freigehalten werden. LKW sind sofort zu entladen und zeitnah aus dem Baufeld abzufahren.

2.6 Abwasser
Beim Betrieb der Einrichtungen und Anlagen sowie bei der allgemeinen Bautätigkeit auf dem Gelände entsteht Abwasser. Damit dieses die umliegenden Oberflächenwässer und das Grundwasser nicht verunreinigt, muss es entsprechend wasserwirtschaftlichen Grundsätzen und den maßgeblichen Gesetzen und Sicherheitsvorschriften abgeleitet werden. Zu diesem Zweck ist die Liegenschaft mit Abwasseranlagen ausgestattet, und zwar mit einer Trennkanalisation, in die jeweils getrennt das Regenwasser und das Schmutzwasser eingeleitet wird. Baustellenabwässer sind entsprechend zu trennen.

2.7 Baureinigung
Ausdrücklich wird darauf hingewiesen, dass im Rahmen des Sicherheits- und Gesundheitsschutzes auf Baustellen auf Seiten des AG und der OÜ äußerster Wert auf die ordnungsgemäßen hygienischen Zustände in den Tagesunterkünften und Sanitäreinrichtungen gelegt wird. Die Tagesunterkünfte und Sanitäreinrichtungen sind durch den zuständigen AN entsprechend dem Verschmutzungsgrad, mindestens jedoch zwei Mal die Woche, gründlich zu reinigen.
Es ist sicher zu stellen, dass Baufahrzeuge und Lieferfahrzeuge des AN keine Verschmutzung der Straßen verursachen. Erfolgt durch die Fahrzeuge des AN oder durch die Lieferfahrzeuge für den AN eine Verschmutzung von öffentlichen Straßenbereichen, so hat der AN umgehend, spätestens nach Abschluss der Arbeiten, noch am gleichen Tage die Verschmutzungen vollständig auf seine eigenen Kosten zu beseitigen. Erfolgt die Beseitigung der Verschmutzung nicht, so ist die OÜ berechtigt, nach einmaliger schriftlicher Aufforderung durch die OÜ und dem fristlosen Verstreichen der gesetzten Frist, die Verschmutzung der öffentlichen Straßenbereiche durch Dritte zu Lasten des AN zu beseitigen.

2.8 Abrechnung, Aufmaße
Abrechnung nach den Ausführungsunterlagen /-plänen, gemeinsamem Aufmaß mit der Bauleitung und Entsorgungsbelegen. Termin für Aufmaß ist 1 KW im Voraus abzustimmen. Andernfalls gibt es einen Hinweis in der jeweiligen Position.
Allen Rechnungen müssen kumulierte Aufmaßzusammenstellungen mit Angabe von mindestens der Positionsnummer, dem Positionskurztext, der Einzel- und Gesamtmassen je Aufmaßblatt und der aufgemessenen Gesamtmasse beiliegen.
Grundsatz der Aufmaßerstellung und der Aufmaßprüfung ist, dass die Aufmaße - auch von nicht mit dem Projekt befassten Dritten - einwandfrei nachvollzogen werden können. Auf den Aufmaßblättern ist jeweils das Gewerk, die Beschreibung der Leistung (Kurztext), der Einbauort (Raum, Anlage, ggf. Betriebsmittelkennzeichnung oder AKZ-Nr.) und die dort eingebaute Stückzahl aufzuführen; spätestens mit Übergabe des Aufmaßes zur Rechnung (siehe auch unten) ist die LV-/Nachtragsposition aufzuführen.
Dem AG sind spätestens mit der jeweiligen Rechnung (auch für Teil-/Abschlagsrechnungen) alle zugehörigen Aufmaßunterlagen im Original zu übergeben.

2.9 Hinweise / Aufklärung zur Ausführung
Der Bieter ist verpflichtet, die im Leistungsverzeichnis beschriebenen Positionen auf Vollständigkeit, fachgerechte Ausführbarkeit und Eignung für den vorgesehenen Verwendungszweck zu überprüfen. Dieses gilt besonders auch für die vorgesehenen Verbindungen mit dem Bauwerk und die zu erwartenden Beanspruchungen. Sinnvoll oder notwendig erscheinende Änderungen oder Zusätze sind mit einer Begründung und mit Detailzeichnungen zu belegen und schriftlich einzureichen.
Soweit in der Leistungsbeschreibung auf technische Spezifikationen, z. B. nationale Normen, mit denen Europäische Normen umgesetzt werden, europäisch technische Bewertungen, gemeinsame technische Spezifikationen und internationale Normen Bezug genommen wird, werden auch ohne den ausdrücklichen Zusatz: „oder gleichwertig“ immer gleichwertige technische Spezifikationen in Bezug genommen.

2.10 Muster / Materialproben
Nach Auftragsvergabe durch den AG ist der AN verpflichtet innerhalb von max. 2 Wochen dem AG Muster zur Verfügung zu stellen. Vergütung in separater Position. Grundsätzlich sind alle sichtbaren Einbauten dem Bauherrn, Nutzer und der Planungsgruppe (Architekt und Fachplanung) vor Bestellung und Einbau in geeigneter Weise zur Bemusterung vorzulegen. Spätere Nachforderungen aus Nichtbeachten dieser Vorgabe und Austausch von Einbauteilen bei Nichtgefallen können nicht akzeptiert werden.
Bemusterungen und deren nachfolgende Abläufe dürfen keine Bautermine verzögern und sind entsprechend rechtzeitig vorzunehmen. Bemusterungen sind zu protokollieren und als Qualitätsmaßstab für die spätere Ausführung bis zur Leistungsabnahme zu sichern. Muster bleiben Eigentum des AN und sind auf Veranlassung der Bauleitung zu beseitigen.

2.11 Dokumentationsunterlagen
Im Rahmen der Dokumentation sind vom AN alle, vom AN verbauten Materialien, zu dokumentieren und an den AG geordnet in digitaler Form zu übergeben. Dem AN wird nach Auftragserteilung ein digitaler Ordner mit vorgegebener Struktur zur Verfügung gestellt, in den die Unterlagen einzusortieren sind.
Hierzu zählen insbesondere folgende Unterlagen:
Fachbauleiter-, Konformitäts- und Fachunternehmererklärung, Sachverständigenprüfberichte, Einweisungsprotokolle, Nachweis der Bauart, Bauartzulassungen, allgemeine bauaufsichtliche Zulassungen, Prüfzeugnisse, Zertifikate, Bauprodukt- und Sicherheitsdatenblätter, Hersteller- und Fabrikatsverzeichnisse sowie Ersatzteillisten. Sofern keine separate Position hierfür vorgesehen sind, ist diese Leistung in die Einheitspreise einzukalkulieren.
Alle durch den AN zusammengestellten Unterlagen sind digital zur Verfügung zu stellen.
Die Unterlagen / Dateien vor der Abnahme zur Prüfung zu übergeben. Bei Nichtvorlage der Unterlagen kann die Abnahme durch den AG verweigert werden.
Die vom Auftragnehmer (AN) zu liefernden Unterlagen sind den, nach Auftragserteilung zur Verfügung gestellten, gewerkespezifischen Excel-Listen bzw. Checklisten zu entnehmen. Alle Unterlagen, insbesondere Zeichnungen/Bestandspläne sowie auch Bestandsunterlagen mit überwiegend textlichem Inhalt, sind dem Auftraggeber (AG) auch als CAD-Zeichnungen zu übermitteln. Alle Unterlagen sind in die vom AG vorgegebene Verzeichnisstruktur einzuordnen. CAD-Zeichnungen sind im AutoCAD-DWG-Format zu liefern. Alle Zeichnungs-, Layer- und Blockbezeichnungen sind nach den CAD-Richtlinien des AG (https://www.blb.nrw.de/service/service-fuer-auftragnehmer/standards-erlasse-und-regelungen) zu erstellen und zu dokumentieren und dem AG zu übergeben. Planverzeichnisse sind beizulegen.

3. Projekt- und gewerkspezifische Hinweise

3.1 Übergabe von Ausführungszeichnungen
Der AN hat die Unterlagen, die nach dem Vertrag vom AG zu liefern sind, entsprechend dem Baufortschritt so anzufordern, dass die Übergabe durch den AG rechtzeitig erfolgen kann. Der Ausführung dürfen nur Unterlagen zugrunde gelegt werden, die vom AG ausdrücklich als ‚zur Ausführung bestimmt' gekennzeichnet sind. Dies entbindet den AN aber nicht von seiner eigenen Prüfungs- und Hinweispflicht. Der Auftragnehmer hat zu prüfen, dass auch bei etwaig notwendiger technischer Klärung, die Materialien rechtzeitig bestellt werden können. Alle Unterlagen stellt der Auftraggeber dem Auftragnehmer digital zur Verfügung.

3.2 Montageplanung, Fertigungsunterlagen des AN
Werk- und Montageplanungen des AN in geeigneten Maßstäben sind mind. 6 KW vor benötigter Freigabe zur Ausführung dem AG / Fachplaner vorzulegen (maßstäblich, digital zum Downloaden oder auf einem Datenstick).

3.3 Bautagesberichte
Der AN muss die Bautagesberichte wöchentlich bei der Bauüberwachung des AG in DIN A4 übergeben.

3.4 Baustelleneinrichtung
Die für alle am Bau beteiligten, zur Verfügung stehenden bzw. freizuhaltenden Flächen sind in einen Baustelleneinrichtungsplan eingetragen. Vom AN ist, 14 Kalendertage nach Beauftragung, eine Konkretisierung des vom Planer vorgelegten Baustelleneinrichtungsplanes (Eintragung von Personal-, Geräte- und Schuttcontainer sowie weiterer größerer Baustelleneinrichtungsteile) zur Bestätigung und Freigabe vorzulegen, die auf den, mit dem AG bzw. der Bauüberwachung des AG getroffenen Vereinbarungen basiert. Die AN-eigenen Container erhalten keine Anbindung an das Trink- bzw. Abwassernetz. Es werden zentrale Sanitärcontainer zur Verfügung gestellt. Der Anschluss an die Baustromversorgung erfolgt im Bedarfsfall eigenständig durch die AN.
Die Einrichtung der zentralen Sanitäreinrichtungen erfolgt durch das Gewerk Rohbau und wird für die weiteren Gewerke zur Verfügung gestellt.
Die Einhaltung der Unfallverhütungsvorschriften obliegt dem AN. Bei der Baustelleneinrichtung sind die einschlägigen Sicherheitsvorschriften der Berufsverbände sowie alle sicherheitstechnischen Auflagen aus dem Sicherheits- und Gesundheitsschutzplanes zwingend einzuhalten.

3.5 Transporte und Materiallagerung, Pausenräume
Der Auftragnehmer hat anhand der Pläne und der örtlichen Gegebenheiten die Transportmöglichkeiten auf der Baustelle, insbesondere im Gebäude zu überprüfen. Die Größe der zu liefernden Einzelteile ist den vorhandenen Transportwegen anzupassen.
Bauseits werden befestigte Lagerplätze und Zuwegungen in sehr begrenztem Umfang zur Verfügung gestellt. Flächen außerhalb des Gebäudes können nur nach Zuweisung der Bauleitung benutzt werden und sind nach Beendigung der Leistungen vollständig geräumt und gereinigt der Bauleitung zu übergeben.
Räume oder Flächen im Gebäude können nicht als Lager oder Pausenraum genutzt werden.
Notwendige Aufenthalts- und Lagerräume sind in die Einheitspreise der LV´s einzukalkulieren.
Unberechtigt, d.h. ohne die Zustimmung der Bauleitung abgestelltes Material, Werkzeug usw., kann seitens der Bauleitung, zu Lasten des AN, abgefahren und entsorgt, wahlweise auch an anderer Stelle abgestellt werden. Eine Zustimmung kann seitens der Bauleitung auch nachträglich aufgehoben werden. In diesem Fall sind die betreffenden Bereiche unverzüglich am gleichen Tag, nach Aufforderung zu räumen, ansonsten können seitens der Bauleitung auch diese Bereiche zu Lasten des AN geräumt werden.

3.6 Maße
Sämtliche, für die Ausführung wichtigen Maße sind rechtzeitig, vor Ausführungsbeginn / Arbeitsbeginn eigenverantwortlich vom Auftragnehmer vor Ort am Bau zu prüfen und in der Ausführung entsprechend zu berücksichtigen.

3.7 Gerüste
Alle Fassadengerüste und Dachfanggerüste werden bauseits gestellt.
Sie stehen für die gesamte Fassaden-Bauzeit zur Verfügung. Die Gerüstvorhaltezeit erfolgt gem. Bauzeitenplan, das Gerüst wird bereits nach Abbau des Rohbaugerüstes aufgestellt. Erforderliche Umbauarbeiten werden ausschließlich bauseits vorgenommen.
Gerüste, die nicht Nebenleistungen der einzelnen Gewerke sind, werden in den entsprechenden Leistungspositionen der Leistungsbeschreibung besonders erwähnt. Das Aufstellen ist nur in Abstimmung mit der Bauleitung auszuführen, um evtl. Sperrungen / Einschränkungen für andere Gewerke zu optimieren.

3.8 Bodenverhältnisse / Grundwasser
- entfällt -

3.9 Vorhandene Leitungen auf dem Grundstück
- entfällt -

3.10 Räumungsmaßnahmen Kampfmittel
- entfällt -

3.11 Vermessung
Alle Höhenangaben beziehen sich auf ein örtliches Höhensystem.
Höhenpunkte stehen bauseits zur Verfügung.
Halle: 10 Höhenpunkte
Gebäude: je Etage stehen mindestens zwei Höhenpunkte.
Alle weiteren Vermessungsarbeiten gehören zum Leistungsumfang des Auftragnehmers und sind in die EP einzurechnen

4. Nachhaltigkeit
4.1 Baustellenanforderungen
Ziel ist es, die Prozesse auf der Baustelle so zu gestalten, dass Einflüsse auf die lokale Umwelt minimiert werden und die Vermeidung von Abfällen sowie das hochwertige Recycling von Baureststoffen gefördert werden.
Der Auftragnehmer verpflichtet sich die folgenden Anforderungen auf der Baustelle umzusetzen.

4.1.1 Abfallarme Baustelle:
Die gesetzlichen Mindestvorschriften des Kreislaufwirtschaftsgesetz (KrWG) sind zu erfüllen.
Die Baustoffe werden mindestens in mineralische Abfälle, Wertstoffe, gemischte Baustellenabfälle, Problemabfälle und gefährliche Abfälle (z. B. asbesthaltige Materialien) getrennt. Die Bauleitung kontrolliert die Materialtrennung und die korrekte Nutzung der Sammelstellen.

4.1.2 Lärmarme Baustelle
Durch den Auftragnehmer sind Maßnahmen zur Vermeidung bzw. Reduzierung von Baulärm z. B. durch den Einsatz lärmarmer Maschinen gemäß RAL.UZ53 oder Arbeitstechniken sowie die Planung von lärmintensiven Arbeiten zu ergreifen.

4.1.3 Staubarme Baustelle
Maschinen und Geräte sind mit einer wirksamen Absaugung zu versehen, Stäube sind an der Entstehungsstelle möglichst vollständig zu erfassen und gefahrlos zu entsorgen. Die Ausbreitung des Staubs auf unbelastete Arbeitsbereiche wird verhindert, soweit das technisch möglich ist. Ablagerungen sind zu vermeiden. Zur Beseitigung werden Feucht- bzw. Nassverfahren oder saugende Verfahren durchgeführt. Einrichtungen zum Abscheiden und Erfassen von Stäuben entsprechen dem aktuellen Stand der Technik. Die Einrichtungen sind regelmäßig zu warten und prüfen.

4.1.4 Boden- und Grundwasserschutz auf der Baustelle
Pflicht des Auftragnehmers ist die Sicherstellung, dass der Boden nicht durch chemische Verunreinigungen kontaminiert wird.

- Ende der allgemeinen Vorbemerkungen -

Allgemeine Vorbemerkungen Sigeko

Sicherheits- und Gesundheitsschutz auf der Baustelle

Der Auftragnehmer verpflichtet sich, die zur Regelung des Arbeitsschutzes auf der Baustelle geltenden Gesetze, Verordnungen sowie das berufsgenossenschaftliche Vorschriftenwerk zu beachten und umzusetzen.
Der Auftragnehmer hat vor Beginn der Arbeiteneine Gefährdungsbeurteilung und deren Dokumentation (siehe Arbeitsschutzgesetz bzw. EG-Rahmenrichtlinie89/391/EWG) vorzulegen.
Umwehrungen, trittsichere Abdeckungen und andere Schutzvorrichtungen, die für die eigene Leistungserbringung verwendet werden dürfen nur in Absprache mit der Bauleitung entfernt werden. Unfallgefahren aus den eigenen Leistungen für Folgegewerke sind auszuschließen und umgehend zu melden.
Entsprechend der Verordnung über Sicherheit und Gesundheitsschutz auf Baustellen (BaustellV vom 10.06.98 bzw. EG-Richtlinie 92/57/EWG) ist für die Planung der Ausführung und die Ausführungs-phase vom Bauherrn ein Koordinator bestellt. Dieser erstellt den gemäß BaustellV für o.g. Bauvorhaben erforderlichen Sicherheits- und Gesundheitsschutzplan, koordiniert die Umsetzung der geplanten Schutzmaßnahmen während der Ausführung und veranlasst die ordnungsgemäße Anwendung der Arbeitsverfahren. Die Hinweise des Koordinators zu erforderlichen Sicherheits- und Gesundheitsschutzmaßnahmen sind zu berücksichtigen. Die Regelungen des Sicherheits- und Gesundheitsschutzplanes sind zu beachten!

Widersprüche gegen die aus dem Sicherheits- und Gesundheitsschutzplan ergebenden Maßnahmen sind unverzüglich (schriftlich formlos) unter Darstellung einer gleichwertigen Sicherheit gewährleistende Ersatzmaßnahme anzuzeigen.

Vom Auftragnehmer ist ein für den Arbeitsschutz in seinem BereichVerantwortlicher zu benennen. Dieser ist für die Einhaltung der Arbeitsschutzvorschriften durch die ihm unterstellten Arbeitskräfte (einschließlich der Arbeitskräfte seiner Subunternehmer, vgl. BGV A 1§6, UVV "Grundsätze der Prävention") zuständig. Er steht weiterhin dem Koordinator (nach BaustellV) als Ansprechpartner zur Verfügung, setzt dessen Forderungen nach Verbesserung von Sicherheit und Gesundheit der Beschäftigten um und nimmt an den vom Koordinator im Bedarfsfall einberufenen Sicherheitsbesprechungen teil. Für den Verhinderungsfall muss ein Vertreter benannt werden.
Auf der Baustelle ist immer mindestens einErsthelfer einzusetzen.
Spätestens 2 KW vor Arbeitsaufnahme sind dem SIGEKO die folgenden Unterlagen zu übergeben:
-Individuelle Gefährdungsbeurteilung nach Arbeitsschutzgesetz §§5,6 für die gewerkspezifischen Arbeiten
-Montageanweisungen (Montagekonzept mit Angaben zu sicherheitstechnischen Einrichtungen und Maßnahmen, siehe (§17 BGV C 22 "Bauarbeiten").
- Ausgefülltes und durch einen Verantwortlichenunterschriebenes Einweisungsformular.
- Benennung desverantwortlichen Bauleiters.
- Benennung derSicherheitsfachkraft mit Nachweis.
- Benennung derErsthelfer mit Ausbildungsnachweis.

- Ende der allgemeinen Vorbemerkungen SiGeKo -

Allgemeine Vorbemerkungen Brandschutz

Bei gefährlichen Arbeiten des Auftragnehmers im Hinblick auf Feuer, Hitze, Rauch usw. muss der Auftragnehmer eine eigene Wache, unter Berücksichtigung aller Schutzbestimmungen stellen und ausrüsten. Über eine verkehrsübliche Sorgfalt hinaus verpflichtet sich der AN so wenig wie möglich brennbares Material bzw. brennbare Schutzmaterialien auf der Baustelle zu verwenden oder zu lagern, insbesondere kein Kunststoffmaterial, welches im Zusammenhang mit Feuer oder Hitze aggressive Gase oder Dämpfe entwickelt. Für den Fall, dass der AN brennbares Material auf der Baustelle verwendet oder Iagert, wenn auch nur kurzfristig, so wird er in eigener Verantwortung eine mit geeigneten Feuerlöscheinrichtungen ausgerüstete ständige Bewachung stellen.
Durch Schweißperlen und Flex- Scheiben gefährdete Bauteile sind vom AN kostenlos abzudecken und damit vor Brand zu schützen. Schweiß-, Brenn -und Feuerarbeiten sind der Bauleitung jeweils gesondert anzuzeigen und unter ständiger Aufsicht des Fachbauleiters des AN durchzuführen.
Der Auftragnehmer hat vor Beginn aller Feuerarbeiten (Schweißen, Löten, Brennen, Flexen, und/ oder verwandte Arbeitsverfahren) in brand- oder explosionsgefährdeten Bereichen dafür zu sorgen, dass die Brand- und Explosionsgefahr beseitigt wird.
Lässt sich die Brandgefahr in den Bereichen aus baulichen oder betriebstechnischen Gründen nicht restlos beseitigen, hat der Auftragnehmer die anzuwendenden Sicherheitsmaßnahmen für den Einzelfall in einer schriftlichen Schweiß- bzw. Feuererlaubnis festzulegen.
Geeignete Feuerlöscheinrichtungen (Feuerlöscher und/oder C-Schlauch mit Strahlrohr) müssen in unmittelbarer Nähe des Arbeitsplatzes vorgehalten werden.
Der Auftragnehmer muss sich für die vorgenannten Fälle einen Feuererlaubnisschein beim verantwortlichen Vorgesetzten und beim Bauleiter (LBO) einholen.
Auch während der Bauzeit muss die Erreichbarkeit beider Gebäude für Fahrzeuge der Feuerwehr gewährleistet sein. Rettungswege, für die Rettungsgeräte der Feuerwehr erforderlich sind, sind jederzeit freizuhalten. Die Flächen zum Aufstellen von Rettungsgeräten dürfen zu keinem Zeitpunkt der Baumaßnahme versperrt sein.

- Ende der allgemeinen Vorbemerkungen Brandschutz -

## Malerarbeiten

### Titel 01 KFZ-Ausbildungshalle - SAP-Nr. 90-32-7160-24-003

#### Untertitel 01.01 Dokumentation

**01.01.0010 Dokumentation Hochbau**
Dokumentation zur VOB-Abnahme

Die Dokumentation zur VOB-Abnahme ist 14 Tage vor dem Abnahmetermin inkl. aller nötigen Unterlagen, Bescheinigungen, Nachweise, Zeichnungen und Dokumentationen in deutscher Sprache abzugeben.

Alle genannten, durch den AN zusammengestellten Unterlagen sind 4-fach in Papierform und auch als Dateien in digitalem Austauschformat (PDF, DWG, DXF) 1-fach als Datenträger (DVD oder USB-Stick) zur Verfügung zu stellen.

Inhalt der Dokumentation:
-Fachunternehmerbescheinigung
-Fachbauleiterbescheinigung
-Errichterbescheinigung
-Konformitätserklärung
-Bautagesberichte
-Planunterlagen
-Prüfzeugnisse / Zulassungen / Herstellerbescheinigungen
-Produktliste / Produktdatenblätter
-Pflegehinweise
-Bedienungs- und Wartungsanleitungen
-Protokolle
-Planunterlagen

Die Dokumentation ist parallel zur Ausführung der Bauleistung zu erstellen und fortzuschreiben.
Für fertiggestellte Anlagenteile, die in Nutzung/Betrieb genommen werden können, hat der Auftragnehmer 7 Tage nach Aufforderung durch den Auftraggeber diesen Teil der Dokumentation zu übergeben.
Menge: 1,000 St
Kostengruppe DIN 276 2018-12: 399000000

**01.01.0020 Bemusterung**
Bemusterung

14 Tage nach Auftragserteilung / rechtzeitig vor Ausführung sind für alle in den folgenden Positionstexten angebotenen Beschichtungen der Oberflächen incl. der zugehörigen Datenblätter zur Freigabe durch den AG an- / vorzulegen. Es muss mit mehreren Farbmuster- und Bemusterungsrunden bis zur Festlegung der verschiedenen Materialien, Oberflächenbehandlungen und Oberflächenfinishs gerechnet werden.
Menge: 1,000 psch
Kostengruppe DIN 276 2018-12: 324000000
LB-DIN: 024

#### Untertitel 01.02 Gerüst und Schutzmaßnahmen

**01.02.0010 Schutzabdeck. Bodenfläche Folie D 0,5mm herstellen beseitigen**
STLB-Bau 2025-04 034
Schutzabdeckung der Bodenfläche,
Abdeckung aus Folie, Dicke 0,5 mm, Stöße umlaufend verkleben, herstellen und beseitigen.
Menge: 43,000 m2
Leistungsbereich: 034
Kostengruppe DIN 276 2018-12: 397000000
LB-DIN: 034

**01.02.0020 Schutzabdeck. Zarge Folie D 0,2mm herstellen beseitigen**
STLB-Bau 2025-04 034
Schutzabdeckung der Zarge,
Abdeckung aus Folie, Dicke 0,2 mm, Stöße und Ränder verkleben, herstellen und beseitigen, Arbeitshöhe der zu bearbeitenden oder zu bekleidenden Fläche bis 3,5 m über der Standfläche des hierfür erforderlichen Gerüstes.
Menge: 53,000 m2
Leistungsbereich: 034
Kostengruppe DIN 276 2018-12: 397000000
LB-DIN: 034

**01.02.0030 Schutzabdeck. Tür Folie D 0,2mm herstellen beseitigen**
STLB-Bau 2025-04 034
Schutzabdeckung der Tür, 2-seitig,
Abdeckung aus Folie, Dicke 0,2 mm, Stöße und Ränder verkleben, herstellen und beseitigen, Arbeitshöhe der zu bearbeitenden oder zu bekleidenden Fläche bis 3,5 m über der Standfläche des hierfür erforderlichen Gerüstes.
Menge: 290,000 m2
Leistungsbereich: 034
Kostengruppe DIN 276 2018-12: 397000000
LB-DIN: 034

**01.02.0040 Schutzabdeck. Wandfläche bis 6m2 Folie D 0,2mm herstellen beseitigen**
STLB-Bau 2025-04 034
Schutzabdeckung der Wandfläche, Einzelflächen bis 6 m2,
Abdeckung aus Folie, Dicke 0,2 mm, Stöße und Ränder verkleben, herstellen und beseitigen, Arbeitshöhe der zu bearbeitenden oder zu bekleidenden Fläche bis 3,5 m über der Standfläche des hierfür erforderlichen Gerüstes.
Menge: 32,000 St
Leistungsbereich: 034
Kostengruppe DIN 276 2018-12: 397000000
LB-DIN: 034

#### Untertitel 01.03 Sanitäräume Wände und Decken

*Hinweis: - Vorarbeiten (verputzte Wände Sanitär)*
Vorarbeiten (verputzte Wände)

**01.03.0010 Untergrund reinigen Putz Entfernen Grobschmutz auf Baustelle bereitste**
STLB-Bau 2025-04 033
Reinigen des Untergrundes aus Putz, von grober Verschmutzung, durch Entfernen von Grobschmutz, Untergrund senkrecht, zu bearbeiten sind bis 10 % der Gesamtfläche, abgerechnet wird die Gesamtfläche, Arbeitshöhe der zu bearbeitenden Fläche bis 3,5 m über der Standfläche des hierfür erforderlichen Gerüstes, aufgenommene Stoffe sammeln, im Behälter des AN lagern, Behältergröße nach Wahl des AN, auf Baustelle bereitstellen, Abfall ist nicht gefährlich, nicht schadstoffbelastet, Ausführung gemäß Einzelbeschreibung,
Einzelbeschreibungs-Nr 'Sanitärkern'
.
Menge: 83,000 m2
Leistungsbereich: 033
Kostengruppe DIN 276 2018-12: 345000000
LB-DIN: 033

**01.03.0020 Voranstrich auftragen Kunstharz-Dispersion Wand**
STLB-Bau 2025-04 024
Voranstrich auftragen, mit Kunstharz-Dispersion, auf Wand, Untergrund Putz.
Menge: 83,000 m2
Leistungsbereich: 024
Kostengruppe DIN 276 2018-12: 345000000
LB-DIN: 024

**01.03.0030 Wand innen Putz Dispersions-Spachtelmasse 1x spachteln**
STLB-Bau 2025-04 034
Wand innen, mit Putz, Kalkzement-Normalputzmörtel (GP), geglättet, mit Dispersionsspachtelmasse einmal spachteln mit Strukturangleichung, ganzflächig, Arbeitshöhe der zu bearbeitenden oder zu bekleidenden Fläche bis 3,5 m über der Standfläche des hierfür erforderlichen Gerüstes, Ausführung gemäß Einzelbeschreibung,
Einzelbeschreibungs-Nr 'Ausführungsort: Feinspachtelung der Putzflächen oberhalb der Fliesenspiegel/Wände mit Sockelfliesen'
.
Menge: 83,000 m2
Leistungsbereich: 034
Kostengruppe DIN 276 2018-12: 345000000
LB-DIN: 034

*Hinweis: - Malerarbeiten (verputzte Wände Sanitär)*
Malerarbeiten (verputzte Wände)
Farbe ähnlich Verkehrsweiß RAL 9016

**01.03.0040 Erstbesch Wand Putz Dispersionsfarbe-GBS Dispersionsfarbe Dispersionsf**
STLB-Bau 2025-04 034
Erstbeschichtung an Wand, innen, Untergrund Putz, vorh. Qualitätsstufe Oberfläche Q3, Kalkzement-Normalputzmörtel (GP),
Grundbeschichtung für Dispersionsfarbe, pigmentiert, haftvermittelnd,
Zwischenbeschichtung aus Dispersionsfarbe, wasserbasiert,
Schlussbeschichtung aus Dispersionsfarbe, wasserbasiert, lösemittelfrei, mit fungizidem Zusatzstoff, stumpfmatt DIN EN 13300, Glanzgrad G4, deckend, hellgetönt, Nassabriebbeständigkeit R-Klasse 3 DIN EN 13300, Kontrastverhältnis H tiefgestellt 10 Klasse 2 DIN EN 13300, Arbeitshöhe der zu bearbeitenden oder zu bekleidenden Fläche bis 3,5 m über der Standfläche des hierfür erforderlichen Gerüstes, Ausführung gemäß Einzelbeschreibung,
Einzelbeschreibungs-Nr 'Sanitärkern'
.
Menge: 75,000 m2
Leistungsbereich: 034
Kostengruppe DIN 276 2018-12: 345000000
LB-DIN: 034

**01.03.0050 Erstbesch Wand Kalkzementputz 1,5-2,5m2 Dispersionsfarbe, EG Sanitär**
wie Pos. vor.,jedoch Einzelflächen 1,5 m2 - 2,5 m2
Menge: 5,000 St
Kostengruppe DIN 276 2018-12: 350000000

*Hinweis: - Vorarbeiten (GK-Wände, Sanitär)*
Vorarbeiten (GK-Wände, Sanitär)

**01.03.0060 Untergrund reinigen Gipspl. Entfernen Grobschmutz auf Baustelle bereit**
STLB-Bau 2025-04 033
Reinigen des Untergrundes aus Gipsplatten, von grober Verschmutzung, durch Entfernen von Grobschmutz, Untergrund senkrecht, zu bearbeiten sind bis 10 % der Gesamtfläche, abgerechnet wird die Gesamtfläche, Arbeitshöhe der zu bearbeitenden Fläche bis 3,5 m über der Standfläche des hierfür erforderlichen Gerüstes, aufgenommene Stoffe sammeln, im Behälter des AN lagern, Behältergröße nach Wahl des AN, auf Baustelle bereitstellen, Abfall ist nicht gefährlich, nicht schadstoffbelastet, Ausführung gemäß Einzelbeschreibung,
Einzelbeschreibungs-Nr 'Sanitärkern'
.
Menge: 8,000 m2
Leistungsbereich: 033
Kostengruppe DIN 276 2018-12: 345000000
LB-DIN: 033

**01.03.0070 Voranstrich auftragen Kunstharz-Dispersion Wand**
STLB-Bau 2025-04 024
Voranstrich auftragen, mit Kunstharz-Dispersion, auf Wand, Untergrund Gipsplatten.
Menge: 8,000 m2
Leistungsbereich: 024
Kostengruppe DIN 276 2018-12: 345000000
LB-DIN: 024

**01.03.0080 Tapete Wand Vlieswandbekl.**
STLB-Bau 2025-04 037
Tapezieren der Wand, aus Gipsplatten, Untergrund vorbehandelt, vorh. Spachtelung Qualitätsstufe Q3, mit Vlieswandbekleidung für nachträgliche Behandlung DIN EN 234, nachträgliche Behandlung wird gesondert vergütet, glatt, Flächengewicht mind. 120 g/m2, kleisterbeschichtet, auf Stoß, Arbeitshöhe der zu bearbeitenden oder zu bekleidenden Fläche bis 3,5 m über der Standfläche des hierfür erforderlichen Gerüstes.
Menge: 8,000 m2
Leistungsbereich: 037
DIN 276-81: 3130
Kostengruppe DIN 276 2018-12: 345000000
LB-DIN: 037

*Hinweis: - Malerarbeiten (GK-Wände Sanitär)*
Malerarbeiten (GK-Wände Sanitär)
Farbe ähnlich Verkehrsweiß RAL 9016

**01.03.0090 Erstbesch Wand Vlieswandbekl. 0,5-1m2 Dispersionsfarbe-GBS Dispersions**
STLB-Bau 2025-04 034
Erstbeschichtung an Wand, innen, Untergrund Vlieswandbekleidung für nachträgliche Behandlung, Ausführung in Einzelflächen, Fläche über 0,5 bis 1 m2,
Grundbeschichtung für Dispersionsfarbe, pigmentiert, haftvermittelnd, mit fungizidem Zusatzstoff,
Schlussbeschichtung aus Dispersionsfarbe, matt DIN EN 13300, Glanzgrad G3, deckend, Nassabriebbeständigkeit R-Klasse 3 DIN EN 13300, Kontrastverhältnis H tiefgestellt 10 Klasse 2 DIN EN 13300, Arbeitshöhe der zu bearbeitenden oder zu bekleidenden Fläche bis 3,5 m über der Standfläche des hierfür erforderlichen Gerüstes, Ausführung gemäß Einzelbeschreibung,
Einzelbeschreibungs-Nr 'Ausführungsort: Sanitärbereich, Höhe von OK Fliesenbelag +2,00m/ 2,015m bis UK AHD +2,50m'
.
Menge: 1,000 St
Leistungsbereich: 034
Kostengruppe DIN 276 2018-12: 345000000
LB-DIN: 034

**01.03.0100 Erstbesch Wand Vlieswandbekl. 1,5-2,5m2 Dispersionsfarbe-GBS Dispersio**
STLB-Bau 2025-04 034
Erstbeschichtung an Wand, innen, Untergrund Vlieswandbekleidung für nachträgliche Behandlung, Ausführung in Einzelflächen, Fläche über 1,5 bis 2,5 m2,
Grundbeschichtung für Dispersionsfarbe, pigmentiert, haftvermittelnd, mit fungizidem Zusatzstoff,
Schlussbeschichtung aus Dispersionsfarbe, matt DIN EN 13300, Glanzgrad G3, deckend, Nassabriebbeständigkeit R-Klasse 3 DIN EN 13300, Kontrastverhältnis H tiefgestellt 10 Klasse 2 DIN EN 13300, Arbeitshöhe der zu bearbeitenden oder zu bekleidenden Fläche bis 3,5 m über der Standfläche des hierfür erforderlichen Gerüstes, Ausführung gemäß Einzelbeschreibung,
Einzelbeschreibungs-Nr 'Ausführungsort: Sanitärbereich, Höhe von OK Fliesenbelag +2,00m/ 2,015m bis UK AHD +2,50m'
.
Menge: 4,000 St
Leistungsbereich: 034
Kostengruppe DIN 276 2018-12: 345000000
LB-DIN: 034

*Hinweis: - Decken (GK-Pumi)*
Decken (GK-Sanitär)
Farbe ähnlich Verkehrsweiß RAL 9016

*Hinweis: - Vorarbeiten (GK-Pumi)*
Vorarbeiten (GK-Decken Sanitär)

**01.03.0110 Untergrund reinigen Putz Entfernen Grobschmutz auf Baustelle bereitste**
STLB-Bau 2025-04 033
Reinigen des Untergrundes aus Putz, von grober Verschmutzung, durch Entfernen von Grobschmutz, Untergrund waagerecht, zu bearbeiten sind bis 10 % der Gesamtfläche, abgerechnet wird die Gesamtfläche, Arbeitshöhe der zu bearbeitenden Fläche bis 3,5 m über der Standfläche des hierfür erforderlichen Gerüstes, aufgenommene Stoffe sammeln, im Behälter des AN lagern, Behältergröße nach Wahl des AN, auf Baustelle bereitstellen, Abfall ist nicht gefährlich, nicht schadstoffbelastet, Ausführung gemäß Einzelbeschreibung,
Einzelbeschreibungs-Nr 'Deckenflächen Gipsplatte, AHD 2,60mAusführungsort: Pumi'
.
Menge: 5,000 m2
Leistungsbereich: 033
Kostengruppe DIN 276 2018-12: 397000000
LB-DIN: 033

**01.03.0120 Grundierung (GK-Pumi)**
Grundbeschichtung auf Decke, Untergrund Gipsplatten, Arbeitshöhe der zu bearbeitenden Fläche bis 3,5 m über der Standfläche des hierfür erforderlichen Gerüstes.
Menge: 5,000 m2
Kostengruppe DIN 276 2018-12: 354000000

**01.03.0130 Tapete Decke Vlieswandbekl.**
STLB-Bau 2025-04 037
Tapezieren der Decke, aus Gipsplatten, Untergrund vorbehandelt, vorh. Spachtelung Qualitätsstufe Q2, mit Vlieswandbekleidung für nachträgliche Behandlung DIN EN 234, nachträgliche Behandlung wird gesondert vergütet, glatt, Flächengewicht mind. 120 g/m2, kleisterbeschichtet, auf Stoß, Arbeitshöhe der zu bearbeitenden oder zu bekleidenden Fläche bis 3,5 m über der Standfläche des hierfür erforderlichen Gerüstes, Ausführung gemäß Einzelbeschreibung,
Einzelbeschreibungs-Nr 'Deckenflächen auf einlagig imprägnierter Gipsplatte, AHD 2,60mAusführungsort: Pumi'
.
Menge: 5,000 m2
Leistungsbereich: 037
DIN 276-81: 3130
Kostengruppe DIN 276 2018-12: 354000000
LB-DIN: 037

*Hinweis: - Malerarbeiten (GK-Pumi)*
Malerarbeiten (GK-Decke Sanitär)
Farbe ähnlich Verkehrsweiß RAL 9016

**01.03.0140 Erstbesch Decke Gipsplatte Dispersionsfarbe-GBS Dispersionsfarbe**
STLB-Bau 2025-04 034
Erstbeschichtung an Decke, innen, Untergrund Gipsplatten, vorh. Qualitätsstufe Oberfläche Q2, glatt,
Grundbeschichtung für Dispersionsfarbe, pigmentiert, wasserbasiert, haftvermittelnd,
Schlussbeschichtung aus Dispersionsfarbe, wasserbasiert, mit fungizidem Zusatzstoff, matt DIN EN 13300, Glanzgrad G3, deckend, Arbeitshöhe der zu bearbeitenden oder zu bekleidenden Fläche bis 3,5 m über der Standfläche des hierfür erforderlichen Gerüstes, Ausführung gemäß Einzelbeschreibung,
Einzelbeschreibungs-Nr 'Deckenflächen auf einlagig imprägnierter Gipsplatte, AHD 2,60m Ausführungsort: Pumi'
.
Menge: 5,000 m2
Leistungsbereich: 034
Kostengruppe DIN 276 2018-12: 354000000
LB-DIN: 034

#### Untertitel 01.04 Sonstige Arbeiten Wände

**01.04.0010 Anarbeiten Zarge spachteln Putz**
STLB-Bau 2025-04 034
Anarbeiten an Zarge durch Spachteln, Untergrund Putz, Ausführung gemäß Einzelbeschreibung,
Einzelbeschreibungs-Nr 'Ausführung nach Anweisung durch Bauleitung'
.
Menge: 27,000 m
Leistungsbereich: 034
Kostengruppe DIN 276 2018-12: 344000000
LB-DIN: 034

#### Untertitel 01.05 Boden staubbindender Anstrich

*Hinweis: - Vorbereiten*
Untergrund vorbereiten

**01.05.0010 Einzelrisssanierung Boden Estrich, aufweiten grundieren verfüllen**
Einzelrisse, im Boden, innen, aus Estrich, Oberfläche glatt, Rissbreite über 1 bis 2 mm, Rissflanken aufweiten, grundieren, verfüllen, Armierungsvlies aus Glasfaser, Breite 10 cm, in Armierungsfarbe einbetten, beispachteln, angleichen an die vorh. Oberfläche, grundieren, mit elastifizierter Dispersionsspachtelmasse.
genauert Ort und Ausführung nach Anweisung Bauleitung
Menge: 5,000 m
Kostengruppe DIN 276 2018-12: 353000000

**01.05.0020 Untergrund reinigen Beton Entfernen Grobschmutz auf Baustelle bereitst**
STLB-Bau 2025-04 033
Reinigen des Untergrundes aus Beton, von grober Verschmutzung, durch Entfernen von Grobschmutz, zur Verbesserung der Haftung, Untergrund waagerecht, zu bearbeiten sind bis 10 % der Gesamtfläche, abgerechnet wird die Gesamtfläche, aufgenommene Stoffe sammeln, im Behälter des AN lagern, Behältergröße nach Wahl des AN, auf Baustelle bereitstellen, Abfall ist nicht gefährlich, nicht schadstoffbelastet.
Menge: 106,000 m2
Leistungsbereich: 033
Kostengruppe DIN 276 2018-12: 353000000
LB-DIN: 033

**01.05.0030 Feuchtigkeitsmessung**
STLB-Bau 2025-04 024
Feuchtigkeitsmessung nach dem CM-Verfahren DIN 18560-1, Ausführung auf Anordnung des AG.
Menge: 2,000 St
Leistungsbereich: 024
DIN 276-81: 7320
Kostengruppe DIN 276 2018-12: 353000000
LB-DIN: 024

**01.05.0040 Prüfung der Haftzugsfestigkeit Estrich**
Prüfung der Haftzugsfestigkeit des eingebauten Unterbodenestrichs inklusive Protokoll.
Die Prüfung erfolgt in Absprache mit der Bauleitung.
Menge: 2,000 St
Kostengruppe DIN 276 2018-12: 353000000
LB-DIN: 036

**01.05.0050 Überstand Randdämmstreifen abschneiden**
Abschneiden des Überstandes des Randdämmstreifens aus Mineralwolle/ PE-Schaum, für Bodenbelagarbeiten.
Menge: 51,000 m
Kostengruppe DIN 276 2018-12: 353000000
LB-DIN: 036

*Hinweis: - Beschichtung Technikbereich*
Beschichtung
Der Untergrund muß tragfähig, trocken, frei von Zementschlämme, Sinterhaut, losen Teilen, Staub, Öl, Fett oder sonstigen als Trennmittel wirkenden Substanzen sein.

**01.05.0060 staubbindender Anstrich auf Estrich, R9, 1,5mm**
Oberfläche aus Zementestrich beschichten einschl. grundieren, mit Mehrkomponenten-Epoxidharz, Farbton grau, Beanspruchung mechanisch und thermisch, Nenndicke Beschichtung 1,5 mm, Bewertungsgruppe Rutschgefahr R 9 ASR A1.5/1,2, Ausführung gemäß Einzelbeschreibung,
Einzelbeschreibungs-Nr In Technikräumen und Nebenfluren
.
Menge: 106,000 m2
Kostengruppe DIN 276 2018-12: 353000000
LB-DIN: 025

**01.05.0070 staubbindender Anstrich auf Estrich, R10, 1,5mm**
Pos, wie vor, jedoch R10 in
Flur 0.018.1 und
Flur 0.018.2
Menge: 38,000 m2
Kostengruppe DIN 276 2018-12: 353000000

**01.05.0080 Hohlkehlenprofil 50/70 für EP-Harzbeschichtung R9 mit Beschichtung**
Industriell vorgefertigte Hohlkehlenprofile
an alle aufgehenden Bauteilen, inklusive Randdämmstreifen zur Wand, in Einzellängen
Hohlkehlenprofil ca. Höhe: 70mm / Breite: 50mm, geklebt
Untergrund: Estrich
einschließlich aller Beschichtungslagen, mit Mehrkomponenten-Epoxidharz, Farbton grau,

Die Bodenbeschichtung aus Epoxid-Harzlack ist über die
volle Profilhöhe hochzuziehen. Innen- und Außenecken sind in den EP mit einzukalkulieren
Auf die Bewertungsgruppe Rutschgefahr ist zu achten.
Die Verarbeitungshinweise der Technischen Information des
Materialherstellers sind zu beachten.
Menge: 110,000 m
Kostengruppe DIN 276 2018-12: 353000000

**01.05.0090 Hohlkehlenprofil 50/70 für EP-Harzbeschichtung R10 mit Beschichtung**
Pos wie Pos 01.05.0080, jedoch mit R10-Bewertungsgruppe Rutschgefahr
Menge: 32,000 m
Kostengruppe DIN 276 2018-12: 353000000

**01.05.0100 Fugenabdichtung elast.Dichtstoff B 10mm**
STLB-Bau 2025-04 045
Fugenabdichtung mit elastischem Dichtstoff DIN EN 15651-3, Fugenbreite 10 mm, Ausführung gemäß Einzelbeschreibung,
Einzelbeschreibungs-Nr 'Anschlussfuge Hohlkehle und WandFarbe der Fuge nach Absprache mit der BauleitungFarbton nach Wahl des AG'
.
Menge: 141,000 m
Leistungsbereich: 045
Kostengruppe DIN 276 2018-12: 353000000
LB-DIN: 045

#### Untertitel 01.06 Boden OS 8 Beschichtung

*Hinweis: - Vorbereiten*
Untergrund vorbereiten

**01.06.0010 Baustelleneinrichtung**
AN- und Abtransport, Auf- und Abbau der Baustelleneinrichtung sowie Anlieferung des benötigten Materials, Abtransport und Entsorgung des Schuttes und der Leerbehälter
Menge: 1,000 St
Kostengruppe DIN 276 2018-12: 353000000

**01.06.0020 Feuchtigkeitsmessung**
STLB-Bau 2025-04 024
Feuchtigkeitsmessung nach dem CM-Verfahren DIN 18560-1, Ausführung auf Anordnung des AG.
Menge: 17,000 St
Leistungsbereich: 024
DIN 276-81: 7320
Kostengruppe DIN 276 2018-12: 353000000
LB-DIN: 024

**01.06.0030 Überstand Randdämmstreifen abschneiden**
Abschneiden des Überstandes des Randdämmstreifens aus Mineralwolle/ PE-Schaum, für Bodenbelagarbeiten.
Menge: 736,000 m
Kostengruppe DIN 276 2018-12: 353000000
LB-DIN: 036

**01.06.0040 Prüfung der Haftzugsfestigkeit Estrich**
Prüfung der Haftzugsfestigkeit der vorbereiteten Oberfläche nach DIN 1048 Teil 2 Abschnitt 6

inklusive Protokoll.
Menge: 17,000 St
Kostengruppe DIN 276 2018-12: 353000000
LB-DIN: 036

**01.06.0050 aufrauen Kugelstrahlen erhärtete Betonoberfläche**
STLB-Bau 2025-04 013
Aufrauen durch Kugelstrahlen der erhärteten Betonoberfläche, an der Oberseite waagerechter Bauteile, zur Aufnahme der Beschichtung, Ausführung gemäß Einzelbeschreibung,
Einzelbeschreibungs-Nr 'Haftzugfestigkeit minimal 1,5 N/mm2 ist zu erreichen.'
.
Menge: 1716,000 m2
Leistungsbereich: 013
Kostengruppe DIN 276 2018-12: 353000000
LB-DIN: 013

**01.06.0060 Einzelrisssanierung Boden Beton, Rissverdübelung**
maschinelles Aufweiten vorhandener Risse, Verdübelungsschnitte herstellen, anschließend staubfrei absaugen, oberflächenbündiges Verdübeln und Verspachteln von Bodenrissen in Betonflächen mit einem Epoxidharzmörtel verbinden.
genauer Ort und Ausführung nach Anweisung Bauleitung
Menge: 20,000 m
Kostengruppe DIN 276 2018-12: 353000000

**01.06.0070 Schließen von Löchern / Beschädigungen**
Schließen von partiellen Löchern und Beschädigungen in den Bodenflächen mit einem
Epoxidharzmörtel
Menge: 50,000 St
Kostengruppe DIN 276 2018-12: 353000000

*Hinweis: - Hohlkehlen/Wandanschluss*

**01.06.0080 50 mm Hohlkehle gegen VA-Abschlußprofil**
Ausbilden einer Hohlkehle an aufgehenden Wänden
Liefern und Einbauen eines Edelstahlprofiles als Träger für die Mörtelhohlkehle.
Das Profil wird im Boden verdübelt oder mit Epoxidharz verklebt.
Ausbilden der Hohlkehle aus Mörtel mit Radius r = 5 cm in den
Edelstahlwinkel.
Maße: 50 mm x 50 mm x 8 mm und 1 mm stark.

Die 8 mm Oberkante wird nach den Beschichtungsarbeiten
(gesondert vergütet) dauerelastisch abgedichtet (gesondert vergütet)
Menge: 636,000 m
Kostengruppe DIN 276 2018-12: 353000000

**01.06.0090 Zulagen Hohlkehlen Innen- und Außenecken**
Zulagen zur Pos. 01.06.0080 für Eckausbildungen
Edelstahlprofile an den Innen / Außenecken auf Gehrung schneiden und anpassen.
Die Nahtstellen werden vor Ausbildung der Hohlkehle verspachtelt. Anschließend Ausformen der Ecke mit Epoxidmörtel.
Menge: 144,000 St
Kostengruppe DIN 276 2018-12: 353000000

**01.06.0100 Zulage Hohlkehle Anarbeiten an Sektionaltore**
Zulage Anarbeiten Hohlkehle und dazugehörige Beschichtung an Sektionaltore/ Türen beidseitig.
Abrechnung pro Tor
Menge: 17,000 St
Kostengruppe DIN 276 2018-12: 353000000

**01.06.0110 Fugenabdichtung elast.Dichtstoff B 10mm**
STLB-Bau 2025-04 045
Fugenabdichtung mit elastischem Dichtstoff DIN EN 15651-3, Fugenbreite 10 mm.
Menge: 745,000 m
Leistungsbereich: 045
Kostengruppe DIN 276 2018-12: 353000000
LB-DIN: 045

**01.06.0120 Abdichtung Bauteilfuge Boden Fugendichtstoff PUR B 20-25mm Primer Hint**
STLB-Bau 2025-04 034
Abdichtung von Bauteilfugen in Böden, Untergrund 1. Fugenflanke Beton, Untergrund 2. Fugenflanke Beton, mit Fugendichtstoff, Basis Polyurethan, Farbton weiß, Fugenbreite über 20 bis 25 mm, Verhältnis Fugenbreite zu Dichtstofftiefe 2:1 DIN 18540, einschl. chemischer Vorreinigung, einschl. systemgebundenem Primer und Hinterfüllmaterial, als Brandschutzdichtschnur nach erfolgter Systemprüfung, Feuerwiderstandsklasse F 30 DIN 4102-2, Ausführung gemäß Zeichnung und Einzelbeschreibung,
Zeichnungs-Nr 'DE_51-01'

Einzelbeschreibungs-Nr 'Ausführungsort: in Leibungen Verbindungstür der Hallen, Fugenbreite bis 25mm'
.
Menge: 18,000 m
Leistungsbereich: 034
Kostengruppe DIN 276 2018-12: 353000000
LB-DIN: 034

**01.06.0130 Übergangsprofil Stahl, Fugenabdeckung nichtrostend, Türdurchgänge**
Übergangsprofil aus nichtrostendem Stahl, über Dehnungsfugen in Türleibungen
Fugenbreite ca. 20 mm
Schenkelhöhe 5 mm,
geeignet für die Verwendung in Verbindung mit Beschichtungen,
an den Bodenbelag anschließen, systemkonformer Einbau gemäß Herstellervorgaben,
in mehreren Einzellängen .
Einbau an Durchgängen/ Türen
Menge: 18,000 m
Kostengruppe DIN 276 2018-12: 353000000
LB-DIN: 036

*Hinweis: - OS 8 Epoxidbeschichtung*

**01.06.0140 Grundier- Kratzspachtelung Beschichtungssystem Epoxidharz in R 11**
Beschichtungssystem Epoxidharz in R 11
Auftragen einer Grundier- und Kratzspachtelung in zwei
Arbeitsgängen
Einstreuen von ca. 5 kg/m² Quarzsand der Körnung 0,3 - 0,7 mm, inklusive
Entfernen des überschüssigen Sandes und Leergebinde
Menge: 1716,000 m2
Kostengruppe DIN 276 2018-12: 353000000

**01.06.0150 Endversiegelung Beschichtungssystem Epoxidharz in R 11**
Auftragen der Nutzschicht auf grundiertem, gegebenenfalls egalisiertem, zementösen Untergrund und anschließender Absandung im Überschuss mit Quarzsand 0,3 0,9 mm.
Nach Aushärtung Abkehren und Entsorgen des überschüssigen nicht eingebundenen Quarzsandes/ Leergebinde inkl. Absaugen der Oberfläche mit Industriestaubsaugern. Mindestschichtdicke: > 2,5 mm.

Farbe der fertigen Versiegelung: Lindgrün, ähnlich RAL 6021

Bewertungsgruppe Rutschgefahr R 11

Ausführungsort: Hallen
Menge: 1716,000 m2
Kostengruppe DIN 276 2018-12: 353000000

**01.06.0160 Beschichtung der Hohlkehle**
Beschichtung der Hohlkehle aus Pos. 01.06.0080 mit OS 8 Beschichtungssystem aus Pos. 01.06.0140 und Pos. 01.06.0150 Einschließlich Ecken
Menge: 636,000 m
Kostengruppe DIN 276 2018-12: 353000000

**01.06.0170 Zulage R12 in Gruben**
Herstellung der in Pos 01.06.0140 und Pos. 01.06.0150 beschriebenen Versiegelung mit Rutschfestigkeit in R12
Der Arbeitsbereich in der Grube ist aufgrund der beengten Platzverhältnisse eingeschränkt. Bei der Ausführung der Versiegelungsarbeiten ist besondere Aufmerksamkeit auf die eingeschränkte Bewegungsfreiheit und den sicheren Zugang zu legen.
Menge: 18,000 m2
Kostengruppe DIN 276 2018-12: 353000000

*Hinweis: - Grubenmarkierungen*
sonstige Arbeiten Bodenbeschichtung

**01.06.0180 Anlegen von Markierungsstreifen mit d = 10 cm**
Anlegen von Markierungsstreifen aus zwei komponentigem PUR-Beschichtungsmaterial. schwarz-gelb
Markierung gem. Planungsangaben um die Gruben
nach Angaben Hersteller, nach DIN 4844

Die Streifen werden beidseitig abgeklebt und zweifach mittels Flächenstreichern aufgetragen.
Rutschfeste Ausführung R 11

zur Erhöhung der Rutschfestigkeit
Anteil von ca. 5-10% Quarzsand in die Grundschicht einstreuen.
Farbton: RAL 9017 + RAL 1023
Strichbreite: 0.100 mtr.
Dieser Aufbau ist auf den frisch beschichtete Flächen aus vorangegangenen Positionen herzustellen.
Menge: 50,000 m
Kostengruppe DIN 276 2018-12: 353000000

#### Untertitel 01.07 Stahltüren und -zargen

**01.07.0010 Beschichtung BZ, Stahl Abwickl. 10-25cm L 5-8m Acrylharzlack, quarzgra**
Beschichtung an Blockzarge, innen,
Untergrund: grundierter Stahl mit Grundbeschichtung aus Acrylharz,
Abwicklung der Bearbeitungsfläche über 10 bis 40 cm, Gesamtlänge der Zarge 5 bis 8 m,
Zwischenbeschichtung aus Acrylharzlack,
Schlussbeschichtung aus Acrylharzlack,
Farbton RAL 7039, Quarzgrau
Menge: 1,000 St
Kostengruppe DIN 276 2018-12: 344000000

**01.07.0020 Beschichtung UZ, Stahl Abwickl. 10-25cm L 5-8m Acrylharzlack, quarzgra**
Beschichtung an Umfassungszarge, innen,
Untergrund: grundierter Stahl mit Grundbeschichtung aus Acrylharz,
Abwicklung der Bearbeitungsfläche über 20 bis 40 cm, Gesamtlänge der Zarge 5 bis 8 m,
Zwischenbeschichtung aus Acrylharzlack,
Schlussbeschichtung aus Acrylharzlack,
Farbton RAL 7039, Quarzgrau
Menge: 29,000 St
Kostengruppe DIN 276 2018-12: 344000000

**01.07.0030 Erstbesch Innentür beidseitig Stahl 1K-Haftgrund 1K-Acrylharzlack 1K-A**
STLB-Bau 2025-04 034
Erstbeschichtung an Innentür, beidseitig, einflügelig, Untergrund grundierter Stahl,
Grundbeschichtung aus Haftgrund, einkomponentig,
Zwischenbeschichtung aus Acrylharzlack, einkomponentig, wasserbasiert,
Schlussbeschichtung aus Acrylharzlack, einkomponentig.
Menge: 117,000 m2
Leistungsbereich: 034
Kostengruppe DIN 276 2018-12: 344000000
LB-DIN: 034

#### Untertitel 01.08 Stundenlohnarbeiten

*Hinweis: - Hinweis zu Stundenlohnarbeiten*
Hinweis zu Stundenlohnarbeiten

Stundenlohnarbeiten dürfen nur auf ausdrückliche Anweisung des BLB NRW (Auftraggeber, im Folgenden AG genannt) bzw. der vom AG beauftragten Objektüberwachung durchgeführt werden. Das gilt nicht im Havariefall. Ein Anspruch auf die im Angebot bzw. Beauftragung unverbindlich ausgeführte Anzahl von Stundenlohnarbeiten besteht nicht.

Die Erstellung der Einzelbestellungen erfolgt durch den AG grundsätzlich vor Ausführung. Ausnahmen, z. B. bei Noteinsätzen werden für unabhängige Dritte nachvollziehbar, qualifiziert begründet und dokumentiert.

Vor der Beauftragung bzw. dem Abruf von Leistungen, die als Stundenlohnarbeiten ausgeführt werden sollen, ist vom Auftragnehmer (im Folgenden AN genannt) eine Schätzung des erforderlichen Stundenaufwands anzugeben.
Hierauf basierend erfolgt die Definition der Auftragshöhe durch den AG. Abweichungen von der Schätzung sind durch den AN möglichst vor der Ausführung anzumelden, qualifiziert zu begründen und zu dokumentieren.

Der Verrechnungssatz für die jeweilige Arbeitskraft umfasst sämtliche Aufwendungen wie Lohn- und Gehaltskosten, Lohn- und Gehaltsnebenkosten, Zuschläge, lohngebundene und lohnabhängige Kosten, sonstige Sozialkosten, Gemeinkosten, Wagnis und Gewinn.

Die Stundenlohnnachweise müssen arbeitstäglich bzw. wöchentlich (bei VOB/B-Verträgen) dem AG oder der vom AG beauftragten Objektüberwachung zur Unterschrift vorgelegt werden. Seitens des Auftraggebers wird sichergestellt, dass für die Annahme der Stundenlohnnachweise der vereinbarte Ansprechpartner oder ein autorisierter Vertreter zur Verfügung steht. In Ausnahmefällen ist nach vorheriger Absprache eine Rückgabe innerhalb von 48 Stunden zulässig.

Stundenlohnnachweise müssen folgende Informationen erhalten:

Firmenbezeichnung, den Namen sowie den Geschäftssitz des Auftragnehmers
Datum, Name (in Druckschrift) und die Unterschrift der/des ausführenden Mitarbeiter/s sowie die Berufsbezeichnung (Facharbeiter, Helfer, etc.), Lohn- oder Gehaltsgruppe
Bezeichnung der Baustelle, die genaue (eindeutige) Bezeichnung des Ausführungsortes innerhalb der Baustelle oder des Objekts (z.B. Gebäude-Nr. / Flügelbezeichnung / Raumnummer)
Art der Leistung (ggf. mit Erläuterungen zur Ausführung der Arbeiten)
geleistete Arbeitsstunden je Mitarbeiter, ggfs. aufgegliedert nach Mehr-, Nacht, Sonntags- und Feiertagsarbeit
Beginn und Ende der Arbeitszeit, Angabe von Pausenzeiten oder Unterbrechungen (Uhrzeiten), eine ausschließliche Benennung der Summe der Stunden ist nicht ausreichend
Ggfs. erforderlicher Mehraufwand
Unterschrift des Auftraggebers (Mitarbeiter des AG oder der vom AG beauftragten Objektüberwachung), ergänzt mit einer leserlichen Fassung der Unterschrift in Druckschrift oder durch Namensstempel
Datum der Unterschrift des Auftragnehmers
Datum der Unterschrift des Auftraggebers

Stundenlohnnachweise, bei denen diese Informationen nicht vollständig enthalten sind, können als nicht prüfbar abgelehnt werden.

Die Bescheinigung durch die Unterschrift des AG bezieht sich auf den Umfang der aufgeführten Leistung und gilt nicht als Rechnungsanerkenntnis.

Die Originale der Stundenlohnnachweise behält der Auftraggeber, die bescheinigten Durchschriften erhält der Auftragnehmer.

Die Kopien der durch den Auftraggeber abgezeichneten Stundenlohnnachweise sind der Rechnung als Anlage beizufügen.

**01.08.0010 Facharbeiter-in sämtliche Kosten/Zuschläge**
STLB-Bau 2025-04 091
Stundenlohnarbeiten durch Facharbeiter/-in
der Verrechnungssatz für die jeweilige Arbeitskraft umfasst sämtliche Aufwendungen wie Lohn- und Gehaltskosten, Lohn- und Gehaltsnebenkosten, Zuschläge, lohngebundene und lohnabhängige Kosten, sonstige Sozialkosten, Gemeinkosten, Wagnis und Gewinn.
Menge: 3,000 h
Leistungsbereich: 091
Kostengruppe DIN 276 2018-12: 399000000
LB-DIN: 091

**01.08.0020 Fachwerker-in sämtliche Kosten/Zuschläge**
STLB-Bau 2025-04 091
Stundenlohnarbeiten durch Fachwerker/-in
der Verrechnungssatz für die jeweilige Arbeitskraft umfasst sämtliche Aufwendungen wie Lohn- und Gehaltskosten, Lohn- und Gehaltsnebenkosten, Zuschläge, lohngebundene und lohnabhängige Kosten, sonstige Sozialkosten, Gemeinkosten, Wagnis und Gewinn.
Menge: 3,000 h
Leistungsbereich: 091
Kostengruppe DIN 276 2018-12: 399000000
LB-DIN: 091

### Titel 02 KFZ-Ausbildungsgebäude - 90-32-7160-15-002

#### Untertitel 02.01 Technische Bearbeitung und Dokumentation

**02.01.0010 Dokumentation**
Menge: 1,000 St
Kostengruppe DIN 276 2018-12: 399000000

**02.01.0020 Bemusterung**
Bemusterung

14 Tage nach Auftragserteilung / rechtzeitig vor Ausführung sind für alle in den folgenden Positionstexten angebotenen Beschichtungen der Oberflächen incl. der zugehörigen Datenblätter zur Freigabe durch den AG an- / vorzulegen. Es muss mit mehreren Farbmuster- und Bemusterungsrunden bis zur Festlegung der verschiedenen Materialien, Oberflächenbehandlungen und Oberflächenfinishs gerechnet werden.
Menge: 1,000 psch
Kostengruppe DIN 276 2018-12: 324000000
LB-DIN: 024

#### Untertitel 02.02 Gerüst und Schutzmaßnahmen

*Hinweis: - Gerüste*
Gerüste

**02.02.0010 Statische Berechnung Arbeitsgerüst**
STLB-Bau 2025-04 001
Statische Berechnung DIN EN 12811-1 einschl. erforderlicher Ausführungszeichnungen für nachfolgend beschriebenes Arbeitsgerüst anfertigen.
Menge: 2,000 St
Leistungsbereich: 001
Kostengruppe DIN 276 2018-12: 392000000
LB-DIN: 001

**02.02.0020 Aufbauen flächenorientiert Standgerüst Arbeitsgerüst 1,5kN/m2 H1**
STLB-Bau 2025-04 001
Aufbauen flächenorientiertes Standgerüst, DIN EN 12810-1, als Arbeitsgerüst DIN EN 12811-1, Lastklasse 2 (1,5 kN/m2), mit einer Gerüstlage, Höhenklasse H 1, Verankerung am Bauwerk nicht möglich, Standfestigkeit herstellen, Standsicherheitsnachweis wird gesondert vergütet, Herstellung der Standsicherheit wird gesondert vergütet, Einrüstung für Putzarbeiten, Grundfläche rechteckig, mit Öffnungen, Aufbau zeitlich gestaffelt in 2 Höhenabschnitten, aufstellen in Gebäuden, Höhe der obersten Gerüstlage 5 m, Standfläche abgetreppt, Ausführung gemäß Einzelbeschreibung,
Einzelbeschreibungs-Nr 'Ausführung in Treppenhaus 1,aufstellen im Gebäude, auch auf Treppenläufen, Befestigungsuntergrund Wände Stahlbeton'
.
Menge: 134,000 m3
Leistungsbereich: 001
Kostengruppe DIN 276 2018-12: 392000000
LB-DIN: 001

**02.02.0030 Aufbauen flächenorientiert Standgerüst Arbeitsgerüst 1,5kN/m2 H1**
STLB-Bau 2025-04 001
Aufbauen flächenorientiertes Standgerüst, DIN EN 12810-1, als Arbeitsgerüst DIN EN 12811-1, Lastklasse 2 (1,5 kN/m2), mit einer Gerüstlage, Höhenklasse H 1, Verankerung am Bauwerk nicht möglich, Standfestigkeit herstellen, Standsicherheitsnachweis wird gesondert vergütet, Herstellung der Standsicherheit wird gesondert vergütet, Einrüstung für Putzarbeiten, Grundfläche rechteckig, mit Öffnungen, Aufbau zeitlich gestaffelt in 2 Höhenabschnitten, aufstellen in Gebäuden, Höhe der obersten Gerüstlage 5 m, Standfläche abgetreppt, Ausführung gemäß Einzelbeschreibung,
Einzelbeschreibungs-Nr 'Ausführung in Treppenhaus 2,aufstellen im Gebäude, auch auf Treppenläufen, Befestigungsuntergrund Wände Stahlbeton'
.
Menge: 167,000 m3
Leistungsbereich: 001
Kostengruppe DIN 276 2018-12: 392000000
LB-DIN: 001

**02.02.0040 Aufbau Abbau fahrbares Gerüst 4Wo 1,5kN/m2 L 2 m B 0,9 m H 2m**
Aufbauen, Abbauen fahrbares Gerüst, einschl. Grundeinsatzzeit (4 Wochen),
Systemgerüst DIN EN 12810-1, Lastklasse 2 (1,5 kN/m2),
Länge Gerüst/-bauteil 2 m,

Breite Gerüst/-bauteil 0,9 m,
Höhe der obersten Gerüstlage 2 m, im Gebäude, inkl. Standsicherheitsnachweis.
Mehrfacher Auf- und Abbau nur auf Anweisung der örtlichen Bauleitung
Menge: 1,000 St
Kostengruppe DIN 276 2018-12: 392000000
LB-DIN: 001

**02.02.0050 Gebrauchsüberlassung fahrbares Gerüst 1,5kN/m2 L 2 m B 0,9 m H 2m**
Gebrauchsüberlassung über die Grundeinsatzzeit hinaus für fahrbares Gerüst,
Positionsmenge = Produkt aus 1 Stück(Gebrauchsüberlassungsmenge)
mal 8 Wochen(Gebrauchsüberlassungsdauer)
Systemgerüst DIN EN 12810-1, Lastklasse 2 (1,5 kN/m2),
Länge Gerüst/-bauteil 2 m,
Breite Gerüst/-bauteil 0,9 m, Höhe der obersten Gerüstlage 2 m, im Gebäude, inkl. Standsicherheitsnachweis.
Menge: 8,000 StWo
Kostengruppe DIN 276 2018-12: 392000000
LB-DIN: 001

*Hinweis: - Schutzabdeckung*
Schutzabdeckung

**02.02.0060 Schutzabdeck. Bodenfläche Folie D 0,5mm herstellen beseitigen**
STLB-Bau 2025-04 034
Schutzabdeckung der Bodenfläche,
Abdeckung aus Folie, Dicke 0,5 mm, Stöße umlaufend verkleben, herstellen und beseitigen, anfallende Stoffe im Behälter des AN lagern, Ausführung gemäß Einzelbeschreibung,
Einzelbeschreibungs-Nr 'Schutz Bodenbelag TRH 1 und 2'
.
Menge: 57,000 m2
Leistungsbereich: 034
Kostengruppe DIN 276 2018-12: 397000000
LB-DIN: 034

**02.02.0070 Schutzabdeck. Treppenbelag Folie D 0,5mm herstellen beseitigen**
STLB-Bau 2025-04 034
Schutzabdeckung des Treppenbelages,
Abdeckung aus Folie, Dicke 0,5 mm, Stöße umlaufend verkleben, herstellen und beseitigen, anfallende Stoffe im Behälter des AN lagern, Ausführung gemäß Einzelbeschreibung,
Einzelbeschreibungs-Nr 'Schutzbelag Treppe einschl. Sitz- und Trittstufen, sowie Podest, TRH 1 und 2'
.
Menge: 24,000 m2
Leistungsbereich: 034
Kostengruppe DIN 276 2018-12: 397000000
LB-DIN: 034

**02.02.0080 Schutzabdeck. Zarge Folie D 0,2mm herstellen beseitigen**
STLB-Bau 2025-04 034
Schutzabdeckung der Zarge,
Abdeckung aus Folie, Dicke 0,2 mm, Stöße und Ränder verkleben, herstellen und beseitigen, Arbeitshöhe der zu bearbeitenden oder zu bekleidenden Fläche bis 3,5 m über der Standfläche des hierfür erforderlichen Gerüstes.
Menge: 118,000 m2
Leistungsbereich: 034
Kostengruppe DIN 276 2018-12: 397000000
LB-DIN: 034

**02.02.0090 Schutzabdeck. Tür Folie D 0,2mm herstellen beseitigen**
STLB-Bau 2025-04 034
Schutzabdeckung der Tür, 2-seitig,
Abdeckung aus Folie, Dicke 0,2 mm, Stöße und Ränder verkleben, herstellen und beseitigen, Arbeitshöhe der zu bearbeitenden oder zu bekleidenden Fläche bis 3,5 m über der Standfläche des hierfür erforderlichen Gerüstes.
Menge: 20,000 m2
Leistungsbereich: 034
Kostengruppe DIN 276 2018-12: 397000000
LB-DIN: 034

**02.02.0100 Schutzabdeck. Wandfläche bis 6m2 Folie D 0,2mm herstellen beseitigen**
STLB-Bau 2025-04 034
Schutzabdeckung der Wandfläche, Einzelflächen bis 6 m2,
Abdeckung aus Folie, Dicke 0,2 mm, Stöße und Ränder verkleben, herstellen und beseitigen, Arbeitshöhe der zu bearbeitenden oder zu bekleidenden Fläche bis 3,5 m über der Standfläche des hierfür erforderlichen Gerüstes.
Menge: 66,000 St
Leistungsbereich: 034
Kostengruppe DIN 276 2018-12: 397000000
LB-DIN: 034

#### Untertitel 02.03 Wände

*Hinweis: - Vorarbeiten (verputzte Wände)*
Vorarbeiten (verputzte Wände)

**02.03.0010 Untergrund reinigen Putz Entfernen Grobschmutz auf Baustelle bereitste**
STLB-Bau 2025-04 033
Reinigen des Untergrundes aus Putz, von grober Verschmutzung, durch Entfernen von Grobschmutz, Untergrund senkrecht, zu bearbeiten sind bis 10 % der Gesamtfläche, abgerechnet wird die Gesamtfläche, Arbeitshöhe der zu bearbeitenden Fläche bis 3,5 m über der Standfläche des hierfür erforderlichen Gerüstes, aufgenommene Stoffe sammeln, im Behälter des AN lagern, Behältergröße nach Wahl des AN, auf Baustelle bereitstellen, Abfall ist nicht gefährlich, nicht schadstoffbelastet, Ausführung gemäß Einzelbeschreibung,
Einzelbeschreibungs-Nr 'alle Putzflächen EG/OG außer Sanitärbereiche, genauer Ort und Ausführung nach Anweisung Bauleitung'
.
Menge: 2098,000 m2
Leistungsbereich: 033
Kostengruppe DIN 276 2018-12: 345000000
LB-DIN: 033

**02.03.0020 Voranstrich auftragen Kunstharz-Dispersion Wand**
STLB-Bau 2025-04 024
Voranstrich auftragen, mit Kunstharz-Dispersion, auf Wand, Untergrund Putz.
Menge: 2098,000 m2
Leistungsbereich: 024
Kostengruppe DIN 276 2018-12: 345000000
LB-DIN: 024

**02.03.0030 Wand innen Putz Dispersions-Spachtelmasse spachteln Q3**
STLB-Bau 2025-04 034
Wand innen, mit Putz, geglättet, mit Dispersionsspachtelmasse spachteln, Spachtelung Qualitätsstufe Q3, Spachtelfläche bis 50 % der Gesamtfläche in nicht zusammenhängenden Teilflächen, Arbeitshöhe der zu bearbeitenden oder zu bekleidenden Fläche bis 3,5 m über der Standfläche des hierfür erforderlichen Gerüstes.
Menge: 2098,000 m2
Leistungsbereich: 034
Kostengruppe DIN 276 2018-12: 345000000
LB-DIN: 034

*Hinweis: - Malerarbeiten (verputzte Wände)*
Malerarbeiten (verputzte Wände)
Farbe ähnlich Verkehrsweiß RAL 9016

**02.03.0040 Erstbesch Wand Putz Dispersionsfarbe-GBS Dispersionsfarbe Dispersionsf**
STLB-Bau 2025-04 034
Erstbeschichtung an Wand, innen, Untergrund Putz, vorh. Qualitätsstufe Oberfläche Q3, Gips-Putzmörtel,
Grundbeschichtung für Dispersionsfarbe, pigmentiert, haftvermittelnd,
Zwischenbeschichtung aus Dispersionsfarbe, wasserbasiert,
Schlussbeschichtung aus Dispersionsfarbe, wasserbasiert, matt DIN EN 13300, Glanzgrad G3, Nassabriebbeständigkeit R-Klasse 3 DIN EN 13300, Kontrastverhältnis H tiefgestellt 10 Klasse 2 DIN EN 13300, Arbeitshöhe der zu bearbeitenden oder zu bekleidenden Fläche bis 3,5 m über der Standfläche des hierfür erforderlichen Gerüstes, Ausführung gemäß Einzelbeschreibung,
Einzelbeschreibungs-Nr 'Ausführung in EG, Räume ohne Abhangdecke, H 2,95m'
.
Menge: 845,000 m2
Leistungsbereich: 034
Kostengruppe DIN 276 2018-12: 345000000
LB-DIN: 034

**02.03.0050 Erstbesch Wand Putz Dispersionsfarbe-GBS Dispersionsfarbe Dispersionsf**
STLB-Bau 2025-04 034
Erstbeschichtung an Wand, innen, Untergrund Putz, vorh. Qualitätsstufe Oberfläche Q3, Gips-Putzmörtel,
Grundbeschichtung für Dispersionsfarbe, pigmentiert, haftvermittelnd,
Zwischenbeschichtung aus Dispersionsfarbe, wasserbasiert,
Schlussbeschichtung aus Dispersionsfarbe, wasserbasiert, matt DIN EN 13300, Glanzgrad G3, Nassabriebbeständigkeit R-Klasse 3 DIN EN 13300, Kontrastverhältnis H tiefgestellt 10 Klasse 2 DIN EN 13300, Arbeitshöhe der zu bearbeitenden oder zu bekleidenden Fläche bis 3,5 m über der Standfläche des hierfür erforderlichen Gerüstes, Ausführung gemäß Einzelbeschreibung,
Einzelbeschreibungs-Nr 'Ausführung in EG, Räume mit Abhangdecke, H 2,60m'
.
Menge: 396,000 m2
Leistungsbereich: 034
Kostengruppe DIN 276 2018-12: 345000000
LB-DIN: 034

**02.03.0060 Erstbesch Wand Putz Dispersionsfarbe-GBS Dispersionsfarbe Dispersionsf**
STLB-Bau 2025-04 034
Erstbeschichtung an Wand, innen, Untergrund Putz, vorh. Qualitätsstufe Oberfläche Q3, Gips-Putzmörtel,
Grundbeschichtung für Dispersionsfarbe, pigmentiert, haftvermittelnd,
Zwischenbeschichtung aus Dispersionsfarbe, wasserbasiert,
Schlussbeschichtung aus Dispersionsfarbe, wasserbasiert, matt DIN EN 13300, Glanzgrad G3, Nassabriebbeständigkeit R-Klasse 3 DIN EN 13300, Kontrastverhältnis H tiefgestellt 10 Klasse 2 DIN EN 13300, Arbeitshöhe der zu bearbeitenden oder zu bekleidenden Fläche bis 3,5 m über der Standfläche des hierfür erforderlichen Gerüstes, Ausführung gemäß Einzelbeschreibung,
Einzelbeschreibungs-Nr 'Ausführung in OG, Räume ohne Abhangdecke, H 3,30m'
.
Menge: 427,000 m2
Leistungsbereich: 034
Kostengruppe DIN 276 2018-12: 345000000
LB-DIN: 034

**02.03.0070 Erstbesch Wand Putz Dispersionsfarbe-GBS Dispersionsfarbe Dispersionsf**
STLB-Bau 2025-04 034
Erstbeschichtung an Wand, innen, Untergrund Putz, vorh. Qualitätsstufe Oberfläche Q3, Gips-Putzmörtel,
Grundbeschichtung für Dispersionsfarbe, pigmentiert, haftvermittelnd,
Zwischenbeschichtung aus Dispersionsfarbe, wasserbasiert,
Schlussbeschichtung aus Dispersionsfarbe, wasserbasiert, matt DIN EN 13300, Glanzgrad G3, Nassabriebbeständigkeit R-Klasse 3 DIN EN 13300, Kontrastverhältnis H tiefgestellt 10 Klasse 2 DIN EN 13300, Arbeitshöhe der zu bearbeitenden oder zu bekleidenden Fläche bis 3,5 m über der Standfläche des hierfür erforderlichen Gerüstes, Ausführung gemäß Einzelbeschreibung,
Einzelbeschreibungs-Nr 'Ausführung in OG, Räume mit Abhangdecke, H 2,50m /2,60m'
.
Menge: 354,000 m2
Leistungsbereich: 034
Kostengruppe DIN 276 2018-12: 345000000
LB-DIN: 034

**02.03.0080 Erstbesch Leibung Putz B 27 cm Dispersionsfarbe-GBS Dispersionsfarbe D**
STLB-Bau 2025-04 034
Erstbeschichtung an Leibung, innen, Untergrund Putz, vorh. Qualitätsstufe Oberfläche Q3, Gips-Putzmörtel,
Breite Leibung 27 cm,

Grundbeschichtung für Dispersionsfarbe, pigmentiert, haftvermittelnd,
Zwischenbeschichtung aus Dispersionsfarbe, wasserbasiert,
Schlussbeschichtung aus Dispersionsfarbe, wasserbasiert, matt DIN EN 13300, Glanzgrad G3, Nassabriebbeständigkeit R-Klasse 3 DIN EN 13300, Kontrastverhältnis H tiefgestellt 10 Klasse 2 DIN EN 13300, Arbeitshöhe der zu bearbeitenden oder zu bekleidenden Fläche bis 3,5 m über der Standfläche des hierfür erforderlichen Gerüstes, Ausführung gemäß Einzelbeschreibung,
Einzelbeschreibungs-Nr 'Ausführung in Räumen EG / OG'
.
Menge: 112,000 m
Leistungsbereich: 034
Kostengruppe DIN 276 2018-12: 345000000
LB-DIN: 034

**02.03.0090 Erstbesch Sturz Putz, B 27 cm, Dispersionsfarbe, EG / OG**
Pos. wie vor, jedoch auf Sturz
Menge: 134,000 m
Kostengruppe DIN 276 2018-12: 345000000

**02.03.0100 Erstbesch Leibung Putz B 24 cm Dispersionsfarbe-GBS Dispersionsfarbe D**
STLB-Bau 2025-04 034
Erstbeschichtung an Leibung, innen, Untergrund Putz, vorh. Qualitätsstufe Oberfläche Q3, Gips-Putzmörtel,
Breite Leibung 24 cm,

Grundbeschichtung für Dispersionsfarbe, pigmentiert, haftvermittelnd,
Zwischenbeschichtung aus Dispersionsfarbe, wasserbasiert,
Schlussbeschichtung aus Dispersionsfarbe, wasserbasiert, matt DIN EN 13300, Glanzgrad G3, Nassabriebbeständigkeit R-Klasse 3 DIN EN 13300, Kontrastverhältnis H tiefgestellt 10 Klasse 2 DIN EN 13300, Arbeitshöhe der zu bearbeitenden oder zu bekleidenden Fläche bis 5,5 m über der Standfläche des hierfür erforderlichen Gerüstes, Gerüst wird gesondert vergütet, Ausführung gemäß Einzelbeschreibung,
Einzelbeschreibungs-Nr 'Ausführung an Innentüren Rohrrahmen TRH 2'
.
Menge: 12,000 m
Leistungsbereich: 034
Kostengruppe DIN 276 2018-12: 345000000
LB-DIN: 034

**02.03.0110 Erstbesch Sturz Putz, B 24 cm, Dispersionsfarbe, EG / OG**
Pos. wie vor, jedoch auf Sturz

Ausführung an Innentüren Rohrrahmen TRH 2
Menge: 3,000 m
Kostengruppe DIN 276 2018-12: 345000000

**02.03.0120 Erstbesch Leibung Putz B 17,5 cm Dispersionsfarbe-GBS Dispersionsfarbe**
STLB-Bau 2025-04 034
Erstbeschichtung an Leibung, innen, Untergrund Putz, vorh. Qualitätsstufe Oberfläche Q3, Gips-Putzmörtel,
Breite Leibung 17,5 cm,

Grundbeschichtung für Dispersionsfarbe, pigmentiert, haftvermittelnd,
Zwischenbeschichtung aus Dispersionsfarbe, wasserbasiert,
Schlussbeschichtung aus Dispersionsfarbe, wasserbasiert, matt DIN EN 13300, Glanzgrad G3, Nassabriebbeständigkeit R-Klasse 3 DIN EN 13300, Kontrastverhältnis H tiefgestellt 10 Klasse 2 DIN EN 13300, Arbeitshöhe der zu bearbeitenden oder zu bekleidenden Fläche bis 5,5 m über der Standfläche des hierfür erforderlichen Gerüstes, Gerüst wird gesondert vergütet, Ausführung gemäß Einzelbeschreibung,
Einzelbeschreibungs-Nr 'Ausführung an Innentüren Rohrrahmen Windfang u. TRH 1'
.
Menge: 18,000 m
Leistungsbereich: 034
Kostengruppe DIN 276 2018-12: 345000000
LB-DIN: 034

**02.03.0130 Erstbesch Sturz Putz, B 17,5 cm, Dispersionsfarbe, EG / OG**
Pos. wie vor, jedoch auf Sturz

Ausführung an Innentüren Rohrrahmen Windfang u. TRH 1
Menge: 6,000 m
Kostengruppe DIN 276 2018-12: 345000000

*Hinweis: - Vorarbeiten (GK-Wände, Schachtwände/Vorwande)*
Vorarbeiten (GK-Wände, Schachtwände/Vorwande)

**02.03.0140 Untergrund reinigen Gipspl. Entfernen Grobschmutz auf Baustelle bereit**
STLB-Bau 2025-04 033
Reinigen des Untergrundes aus Gipsplatten, von grober Verschmutzung, durch Entfernen von Grobschmutz, Untergrund senkrecht, zu bearbeiten sind bis 10 % der Gesamtfläche, abgerechnet wird die Gesamtfläche, Arbeitshöhe der zu bearbeitenden Fläche bis 3,5 m über der Standfläche des hierfür erforderlichen Gerüstes, aufgenommene Stoffe sammeln, im Behälter des AN lagern, Behältergröße nach Wahl des AN, auf Baustelle bereitstellen, Abfall ist nicht gefährlich, nicht schadstoffbelastet, Ausführung gemäß Einzelbeschreibung,
Einzelbeschreibungs-Nr 'alle GK-Oberflächen EG/OG außer Sanitärbereiche, genauer Ort und Ausführung nach Anweisung Bauleitung'
.
Menge: 1237,000 m2
Leistungsbereich: 033
Kostengruppe DIN 276 2018-12: 345000000
LB-DIN: 033

**02.03.0150 Voranstrich auftragen Kunstharz-Dispersion Wand**
STLB-Bau 2025-04 024
Voranstrich auftragen, mit Kunstharz-Dispersion, auf Wand, Untergrund Gipsplatten.
Menge: 1237,000 m2
Leistungsbereich: 024
Kostengruppe DIN 276 2018-12: 345000000
LB-DIN: 024

**02.03.0160 Tapete Wand Vlieswandbekl.**
STLB-Bau 2025-04 037
Tapezieren der Wand, aus Gipsplatten, Untergrund vorbehandelt, vorh. Spachtelung Qualitätsstufe Q3, mit Vlieswandbekleidung für nachträgliche Behandlung DIN EN 234, nachträgliche Behandlung wird gesondert vergütet, glatt, Flächengewicht mind. 120 g/m2, kleisterbeschichtet, auf Stoß, Arbeitshöhe der zu bearbeitenden oder zu bekleidenden Fläche bis 3,5 m über der Standfläche des hierfür erforderlichen Gerüstes.
Menge: 1237,000 m2
Leistungsbereich: 037
DIN 276-81: 3130
Kostengruppe DIN 276 2018-12: 345000000
LB-DIN: 037

*Hinweis: - Malerarbeiten (GK-Wände)*
Malerarbeiten (GK-Wände)
Farbe ähnlich Verkehrsweiß RAL 9016

**02.03.0170 Erstbesch Wand Vlieswandbekl. Dispersionsfarbe-GBS Dispersionsfarbe Di**
STLB-Bau 2025-04 034
Erstbeschichtung an Wand, innen, Untergrund Vlieswandbekleidung für nachträgliche Behandlung,
Grundbeschichtung für Dispersionsfarbe, pigmentiert, haftvermittelnd,
Zwischenbeschichtung aus Dispersionsfarbe, wasserbasiert,
Schlussbeschichtung aus Dispersionsfarbe, wasserbasiert, matt DIN EN 13300, Glanzgrad G3, Nassabriebbeständigkeit R-Klasse 3 DIN EN 13300, Kontrastverhältnis H tiefgestellt 10 Klasse 2 DIN EN 13300, Arbeitshöhe der zu bearbeitenden oder zu bekleidenden Fläche bis 3,5 m über der Standfläche des hierfür erforderlichen Gerüstes, Ausführung gemäß Einzelbeschreibung,
Einzelbeschreibungs-Nr 'Ausführung in EG / OGUntergrund Malervlies auf GK/GFK'
.
Menge: 1237,000 m2
Leistungsbereich: 034
Kostengruppe DIN 276 2018-12: 345000000
LB-DIN: 034

#### Untertitel 02.04 Decken

*Hinweis: - Vorarbeiten (verputzte Decken)*
Vorarbeiten (verputzte Decken)

**02.04.0010 Untergrund reinigen Putz Entfernen Grobschmutz auf Baustelle bereitste**
STLB-Bau 2025-04 033
Reinigen des Untergrundes aus Putz, von grober Verschmutzung, durch Entfernen von Grobschmutz, Untergrund waagerecht, zu bearbeiten sind bis 10 % der Gesamtfläche, abgerechnet wird die Gesamtfläche, Arbeitshöhe der zu bearbeitenden Fläche bis 3,5 m über der Standfläche des hierfür erforderlichen Gerüstes, aufgenommene Stoffe sammeln, im Behälter des AN lagern, Behältergröße nach Wahl des AN, auf Baustelle bereitstellen, Abfall ist nicht gefährlich, nicht schadstoffbelastet, Ausführung gemäß Einzelbeschreibung,
Einzelbeschreibungs-Nr 'Putzflächen Decken EG/OG außer Sanitärbereiche, genauerOrt und Ausführung nach Anweisung Bauleitung'
.
Menge: 245,000 m2
Leistungsbereich: 033
Kostengruppe DIN 276 2018-12: 354000000
LB-DIN: 033

**02.04.0020 Grundierung (verputzte Decke)**
Grundbeschichtung auf Decke, Untergrund verputzt mit Gips-Putzmörtel, Arbeitshöhe der zu bearbeitenden Fläche bis 3,5 m über der Standfläche des hierfür erforderlichen Gerüstes.
Menge: 245,000 m2
DIN 276-81: 3130
Kostengruppe DIN 276 2018-12: 354000000
LB-DIN: 037

**02.04.0030 Decke innen Putz Dispersions-Spachtelmasse spachteln Q3**
STLB-Bau 2025-04 034
Decke innen, mit Putz, geglättet, mit Dispersionsspachtelmasse spachteln, Spachtelung Qualitätsstufe Q3, Spachtelfläche bis 50 % der Gesamtfläche in nicht zusammenhängenden Teilflächen, Arbeitshöhe der zu bearbeitenden oder zu bekleidenden Fläche bis 3,5 m über der Standfläche des hierfür erforderlichen Gerüstes.
Menge: 245,000 m2
Leistungsbereich: 034
Kostengruppe DIN 276 2018-12: 354000000
LB-DIN: 034

*Hinweis: - Malerarbeiten (verputzte Decke)*
Malerarbeiten (verputzte Decke)
Farbe ähnlich Verkehrsweiß RAL 9016

**02.04.0040 Erstbesch Decke Putz Dispersionsfarbe-GBS Dispersionsfarbe**
STLB-Bau 2025-04 034
Erstbeschichtung an Decke, innen, Untergrund Putz, vorh. Qualitätsstufe Oberfläche Q3, Gips-Putzmörtel,
Grundbeschichtung für Dispersionsfarbe, pigmentiert, wasserbasiert, haftvermittelnd,
Schlussbeschichtung aus Dispersionsfarbe, wasserbasiert, matt DIN EN 13300, Glanzgrad G3, deckend, Arbeitshöhe der zu bearbeitenden oder zu bekleidenden Fläche bis 3,5 m über der Standfläche des hierfür erforderlichen Gerüstes, Ausführung gemäß Einzelbeschreibung,
Einzelbeschreibungs-Nr 'Deckenflächen EG; H: 2,95m'
.
Menge: 142,000 m2
Leistungsbereich: 034
Kostengruppe DIN 276 2018-12: 354000000
LB-DIN: 034

**02.04.0050 Erstbesch Decke Putz Dispersionsfarbe-GBS Dispersionsfarbe**
STLB-Bau 2025-04 034
Erstbeschichtung an Decke, innen, Untergrund Putz, vorh. Qualitätsstufe Oberfläche Q3, Gips-Putzmörtel,
Grundbeschichtung für Dispersionsfarbe, pigmentiert, wasserbasiert, haftvermittelnd,
Schlussbeschichtung aus Dispersionsfarbe, wasserbasiert, matt DIN EN 13300, Glanzgrad G3, deckend, Arbeitshöhe der zu bearbeitenden oder zu bekleidenden Fläche bis 3,5 m über der Standfläche des hierfür erforderlichen Gerüstes, Ausführung gemäß Einzelbeschreibung,
Einzelbeschreibungs-Nr 'Deckenflächen OG; H: 3,30m'
.
Menge: 103,000 m2
Leistungsbereich: 034
Kostengruppe DIN 276 2018-12: 354000000
LB-DIN: 034

*Hinweis: - Vorarbeiten (GK-Decken)*
Vorarbeiten (GK-Decken)

**02.04.0060 Untergrund reinigen Putz Entfernen Grobschmutz auf Baustelle bereitste**
STLB-Bau 2025-04 033
Reinigen des Untergrundes aus Putz, von grober Verschmutzung, durch Entfernen von Grobschmutz, Untergrund waagerecht, zu bearbeiten sind bis 10 % der Gesamtfläche, abgerechnet wird die Gesamtfläche, Arbeitshöhe der zu bearbeitenden Fläche bis 3,5 m über der Standfläche des hierfür erforderlichen Gerüstes, aufgenommene Stoffe sammeln, im Behälter des AN lagern, Behältergröße nach Wahl des AN, auf Baustelle bereitstellen, Abfall ist nicht gefährlich, nicht schadstoffbelastet, Ausführung gemäß Einzelbeschreibung,
Einzelbeschreibungs-Nr 'Putzflächen Decken EG/OG außer Sanitärbereiche, genauerOrt und Ausführung nach Anweisung Bauleitung'
.
Menge: 550,000 m2
Leistungsbereich: 033
Kostengruppe DIN 276 2018-12: 397000000
LB-DIN: 033

**02.04.0070 Grundierung (GK-Decken)**
Grundbeschichtung auf Decke, Untergrund Gipsplatten, Arbeitshöhe der zu bearbeitenden Fläche bis 3,5 m über der Standfläche des hierfür erforderlichen Gerüstes.
Menge: 550,000 m2
Kostengruppe DIN 276 2018-12: 354000000

**02.04.0080 Tapete Decke Vlieswandbekl.**
STLB-Bau 2025-04 037
Tapezieren der Decke, aus Gipsplatten, Untergrund vorbehandelt, vorh. Spachtelung Qualitätsstufe Q3, mit Vlieswandbekleidung für nachträgliche Behandlung DIN EN 234, nachträgliche Behandlung wird gesondert vergütet, glatt, Flächengewicht mind. 120 g/m2, kleisterbeschichtet, auf Stoß, Arbeitshöhe der zu bearbeitenden oder zu bekleidenden Fläche bis 3,5 m über der Standfläche des hierfür erforderlichen Gerüstes.
Menge: 550,000 m2
Leistungsbereich: 037
DIN 276-81: 3130
Kostengruppe DIN 276 2018-12: 354000000
LB-DIN: 037

*Hinweis: - Malerarbeiten (GK-Decke)*
Malerarbeiten (GK-Decke)
Farbe ähnlich Verkehrsweiß RAL 9016

**02.04.0090 Erstbesch Decke Gipsplatte Dispersionsfarbe-GBS Dispersionsfarbe**
STLB-Bau 2025-04 034
Erstbeschichtung an Decke, innen, Untergrund Gipsplatten, vorh. Qualitätsstufe Oberfläche Q3, glatt,
Grundbeschichtung für Dispersionsfarbe, pigmentiert, wasserbasiert, haftvermittelnd,
Schlussbeschichtung aus Dispersionsfarbe, wasserbasiert, matt DIN EN 13300, Glanzgrad G3, deckend, Arbeitshöhe der zu bearbeitenden oder zu bekleidenden Fläche bis 3,5 m über der Standfläche des hierfür erforderlichen Gerüstes, Ausführung gemäß Einzelbeschreibung,
Einzelbeschreibungs-Nr 'Deckenflächen EG; Flure, Drucker und Teeküche H: 2,60m'
.
Menge: 226,000 m2
Leistungsbereich: 034
Kostengruppe DIN 276 2018-12: 354000000
LB-DIN: 034

**02.04.0100 Erstbesch Decke Gipsplatte Dispersionsfarbe-GBS Dispersionsfarbe**
STLB-Bau 2025-04 034
Erstbeschichtung an Decke, innen, Untergrund Gipsplatten, vorh. Qualitätsstufe Oberfläche Q3, glatt,
Grundbeschichtung für Dispersionsfarbe, pigmentiert, wasserbasiert, haftvermittelnd,
Schlussbeschichtung aus Dispersionsfarbe, wasserbasiert, matt DIN EN 13300, Glanzgrad G3, deckend, Arbeitshöhe der zu bearbeitenden oder zu bekleidenden Fläche bis 3,5 m über der Standfläche des hierfür erforderlichen Gerüstes, Ausführung gemäß Einzelbeschreibung,
Einzelbeschreibungs-Nr 'Deckenflächen OG; Flure H: 2,50m'
.
Menge: 141,000 m2
Leistungsbereich: 034
Kostengruppe DIN 276 2018-12: 354000000
LB-DIN: 034

**02.04.0110 Erstbesch Decke Gipsplatte Dispersionsfarbe-GBS Dispersionsfarbe**
STLB-Bau 2025-04 034
Erstbeschichtung an Decke, innen, Untergrund Gipsplatten, vorh. Qualitätsstufe Oberfläche Q3, glatt,
Grundbeschichtung für Dispersionsfarbe, pigmentiert, wasserbasiert, haftvermittelnd,
Schlussbeschichtung aus Dispersionsfarbe, wasserbasiert, matt DIN EN 13300, Glanzgrad G3, deckend, Arbeitshöhe der zu bearbeitenden oder zu bekleidenden Fläche bis 3,5 m über der Standfläche des hierfür erforderlichen Gerüstes, Ausführung gemäß Einzelbeschreibung,
Einzelbeschreibungs-Nr 'Deckenflächen OG; NIUKS und Lager der Züge H: 2,60m'
.
Menge: 184,000 m2
Leistungsbereich: 034
Kostengruppe DIN 276 2018-12: 354000000
LB-DIN: 034

#### Untertitel 02.05 Treppenhaus Wände

*Hinweis: - Vorarbeiten (Treppenhaus Wände)*
Vorarbeiten (verputzte Wände)

**02.05.0010 Untergrund reinigen Putz Entfernen Grobschmutz auf Baustelle bereitste**
STLB-Bau 2025-04 033
Reinigen des Untergrundes aus Putz, von grober Verschmutzung, durch Entfernen von Grobschmutz, Untergrund senkrecht, zu bearbeiten sind bis 10 % der Gesamtfläche, abgerechnet wird die Gesamtfläche, Arbeitshöhe der zu bearbeitenden Fläche bis 3,5 m über der Standfläche des hierfür erforderlichen Gerüstes, aufgenommene Stoffe sammeln, im Behälter des AN lagern, Behältergröße nach Wahl des AN, auf Baustelle bereitstellen, Abfall ist nicht gefährlich, nicht schadstoffbelastet, Ausführung gemäß Einzelbeschreibung,
Einzelbeschreibungs-Nr 'alle Putzflächen Treppenhauswände inkl. Erschwernis durch geringe Arbeitshöhe unter Podesten und Treppenläufen'
.
Menge: 178,000 m2
Leistungsbereich: 033
Kostengruppe DIN 276 2018-12: 345000000
LB-DIN: 033

**02.05.0020 Voranstrich auftragen Kunstharz-Dispersion Wand**
STLB-Bau 2025-04 024
Voranstrich auftragen, mit Kunstharz-Dispersion, auf Wand, Untergrund Putz.
Menge: 178,000 m2
Leistungsbereich: 024
Kostengruppe DIN 276 2018-12: 345000000
LB-DIN: 024

**02.05.0030 Wand innen Putz Dispersions-Spachtelmasse spachteln Q3**
STLB-Bau 2025-04 034
Wand innen, mit Putz, geglättet, mit Dispersionsspachtelmasse spachteln, Spachtelung Qualitätsstufe Q3, Spachtelfläche bis 50 % der Gesamtfläche in nicht zusammenhängenden Teilflächen, Arbeitshöhe der zu bearbeitenden oder zu bekleidenden Fläche bis 3,5 m über der Standfläche des hierfür erforderlichen Gerüstes.
Menge: 178,000 m2
Leistungsbereich: 034
Kostengruppe DIN 276 2018-12: 345000000
LB-DIN: 034

*Hinweis: - Malerarbeiten (Treppenhaus Wände)*
Malerarbeiten (Treppenhaus Wände)
Farbe ähnlich Verkehrsweiß RAL 9016

**02.05.0040 Erstbesch Wand Putz Dispersionsfarbe-GBS Dispersionsfarbe Dispersionsf**
STLB-Bau 2025-04 034
Erstbeschichtung an Wand, innen, in Treppenhäusern, Untergrund Putz, vorh. Qualitätsstufe Oberfläche Q3, Gips-Putzmörtel,
Grundbeschichtung für Dispersionsfarbe, pigmentiert, haftvermittelnd,
Zwischenbeschichtung aus Dispersionsfarbe, wasserbasiert,
Schlussbeschichtung aus Dispersionsfarbe, wasserbasiert, matt DIN EN 13300, Glanzgrad G3, Nassabriebbeständigkeit R-Klasse 2 DIN EN 13300, Kontrastverhältnis H tiefgestellt 10 Klasse 2 DIN EN 13300, Arbeitshöhe der zu bearbeitenden oder zu bekleidenden Fläche bis 7,5 m über der Standfläche des hierfür erforderlichen Gerüstes, Gerüst wird gesondert vergütet, Ausführung gemäß Einzelbeschreibung,
Einzelbeschreibungs-Nr 'Ausführung in TRH 1/TRH 2Wändhöhen von ca 0,1 m (unterhalb Treppenlauf) bis +6,60inkl. Erschwernis durch geringe Arbeitshöhe'
.
Menge: 178,000 m2
Leistungsbereich: 034
Kostengruppe DIN 276 2018-12: 345000000
LB-DIN: 034

**02.05.0050 Erstbesch Leibung Putz B 24 cm Dispersionsfarbe-GBS Dispersionsfarbe D**
STLB-Bau 2025-04 034
Erstbeschichtung an Leibung, innen, Untergrund Putz, vorh. Qualitätsstufe Oberfläche Q3, Gips-Putzmörtel,
Breite Leibung 24 cm,

Grundbeschichtung für Dispersionsfarbe, pigmentiert, haftvermittelnd,
Zwischenbeschichtung aus Dispersionsfarbe, wasserbasiert,
Schlussbeschichtung aus Dispersionsfarbe, wasserbasiert, matt DIN EN 13300, Glanzgrad G3, Nassabriebbeständigkeit R-Klasse 3 DIN EN 13300, Kontrastverhältnis H tiefgestellt 10 Klasse 2 DIN EN 13300, Arbeitshöhe der zu bearbeitenden oder zu bekleidenden Fläche bis 5,5 m über der Standfläche des hierfür erforderlichen Gerüstes, Gerüst wird gesondert vergütet, Ausführung gemäß Einzelbeschreibung,
Einzelbeschreibungs-Nr 'Ausführung in TRH 1, Leibungshöhen ca. 3,12 m und 4,54 m'
.
Menge: 9,000 m
Leistungsbereich: 034
Kostengruppe DIN 276 2018-12: 345000000
LB-DIN: 034

**02.05.0060 Erstbesch Sturz Putz, H 0,65 cm Dispersionsfarbe, H 3,55-7,00m**
Pos. wie vor, jedoch auf Sturz
L: ca, 6,11 m
Arbeitshöhe der zu bearbeitenden oder zu bekleidenden Fläche 3,55 m bis 7,00 m über der Standfläche des hierfür erforderlichen Gerüstes, Teilweise Gerüst auf Treppenlauf, Gerüst wird gesondert vergütet.
Ausführung in TRH 1.
Menge: 6,300 m
Kostengruppe DIN 276 2018-12: 345000000

#### Untertitel 02.06 Treppenhaus Decken

*Hinweis: - Vorarbeiten (Treppenhaus Decke)*

**02.06.0010 Untergrund reinigen Putz Entfernen Grobschmutz auf Baustelle bereitste**
STLB-Bau 2025-04 033
Reinigen des Untergrundes aus Putz, von grober Verschmutzung, durch Entfernen von Grobschmutz, Untergrund waagerecht, zu bearbeiten sind bis 10 % der Gesamtfläche, abgerechnet wird die Gesamtfläche, Arbeitshöhe der zu bearbeitenden Fläche bis 3,5 m über der Standfläche des hierfür erforderlichen Gerüstes, aufgenommene Stoffe sammeln, im Behälter des AN lagern, Behältergröße nach Wahl des AN, auf Baustelle bereitstellen, Abfall ist nicht gefährlich, nicht schadstoffbelastet, Ausführung gemäß Einzelbeschreibung,
Einzelbeschreibungs-Nr 'Ausführungsort: alle Putzflächen Treppenhausdecke EG/OG und unterhalb Podesten und Läufen, inkl. Erschwernis durch geringe Arbeitshöhe'
.
Menge: 80,000 m2
Leistungsbereich: 033
Kostengruppe DIN 276 2018-12: 354000000
LB-DIN: 033

**02.06.0020 Grundierung (verputzte Decke)**
Grundbeschichtung auf Decke, Untergrund verputzt mit Gips-Putzmörtel, Arbeitshöhe der zu bearbeitenden Fläche bis 3,5 m über der Standfläche des hierfür erforderlichen Gerüstes.

Ausführungsort: alle Putzflächen Treppenhausdecke EG/OG und unterhalb Podesten und Läufen, inkl. Erschwernis durch geringe Arbeitshöhe
Menge: 80,000 m2
DIN 276-81: 3130
Kostengruppe DIN 276 2018-12: 354000000
LB-DIN: 037

**02.06.0030 Decke innen Putz Dispersions-Spachtelmasse spachteln Q3**
STLB-Bau 2025-04 034
Decke innen, mit Putz, geglättet, mit Dispersionsspachtelmasse spachteln, Spachtelung Qualitätsstufe Q3, Spachtelfläche bis 50 % der Gesamtfläche in nicht zusammenhängenden Teilflächen, Arbeitshöhe der zu bearbeitenden oder zu bekleidenden Fläche bis 3,5 m über der Standfläche des hierfür erforderlichen Gerüstes.
Menge: 80,000 m2
Leistungsbereich: 034
Kostengruppe DIN 276 2018-12: 354000000
LB-DIN: 034

*Hinweis: - Malerarbeiten (Treppenhaus Decke)*
Malerarbeiten (Treppenhaus Decke)
Farbe ähnlich Verkehrsweiß RAL 9016

**02.06.0040 Erstbesch Decke Putz Dispersionsfarbe-GBS Dispersionsfarbe**
STLB-Bau 2025-04 034
Erstbeschichtung an Decke, innen, Untergrund Putz, vorh. Qualitätsstufe Oberfläche Q3, Gips-Putzmörtel,
Grundbeschichtung für Dispersionsfarbe, pigmentiert, wasserbasiert, haftvermittelnd,
Schlussbeschichtung aus Dispersionsfarbe, wasserbasiert, matt DIN EN 13300, Glanzgrad G3, deckend, Arbeitshöhe der zu bearbeitenden oder zu bekleidenden Fläche bis 7,5 m über der Standfläche des hierfür erforderlichen Gerüstes, Gerüst wird gesondert vergütet, Ausführung gemäß Einzelbeschreibung,
Einzelbeschreibungs-Nr 'Ausführungsort: alle Putzflächen Treppenhausdecke EG/OG'
.
Menge: 57,000 m2
Leistungsbereich: 034
Kostengruppe DIN 276 2018-12: 354000000
LB-DIN: 034

**02.06.0050 Erstbesch Deckenschräge Putz Dispersionsfarbe-GBS Dispersionsfarbe**
STLB-Bau 2025-04 034
Erstbeschichtung an Deckenschräge, innen, Untergrund Putz, vorh. Qualitätsstufe Oberfläche Q3, Gips-Putzmörtel,
Grundbeschichtung für Dispersionsfarbe, pigmentiert, wasserbasiert, haftvermittelnd,
Schlussbeschichtung aus Dispersionsfarbe, wasserbasiert, matt DIN EN 13300, Glanzgrad G3, deckend, Arbeitshöhe der zu bearbeitenden oder zu bekleidenden Fläche bis 3,5 m über der Standfläche des hierfür erforderlichen Gerüstes, Ausführung gemäß Einzelbeschreibung,
Einzelbeschreibungs-Nr 'Ausführungsort TRH 1 und TRH 2: unterhalb Podesten und Läufen, inkl. Erschwernis durch geringe Arbeitshöhe'
.
Menge: 24,000 m2
Leistungsbereich: 034
Kostengruppe DIN 276 2018-12: 354000000
LB-DIN: 034

**02.06.0060 Erstbesch Unterzug Putz Abwicklung 0,24 m Dispersionsfarbe-GBS Dispers**
STLB-Bau 2025-04 034
Erstbeschichtung an Unterzug, innen, Untergrund Putz, vorh. Qualitätsstufe Oberfläche Q3, Gips-Putzmörtel,
Abwicklung der Bearbeitungsflächen 0,24 m,

Grundbeschichtung für Dispersionsfarbe, pigmentiert, wasserbasiert, haftvermittelnd,
Schlussbeschichtung aus Dispersionsfarbe, wasserbasiert, matt DIN EN 13300, Glanzgrad G3, deckend, Arbeitshöhe der zu bearbeitenden oder zu bekleidenden Fläche bis 5,5 m über der Standfläche des hierfür erforderlichen Gerüstes, Gerüst wird gesondert vergütet, Ausführung gemäß Einzelbeschreibung,
Einzelbeschreibungs-Nr 'Ausführung in TRH 1 Unterseite Sturz,Arbeitshöhe bis 4,60 m'
.
Menge: 6,300 m
Leistungsbereich: 034
Kostengruppe DIN 276 2018-12: 354000000
LB-DIN: 034

#### Untertitel 02.07 Raum Lüftung Wände

*Hinweis: - Vorarbeiten (Lüftung OG)*
Vorarbeiten (Lüftung OG)

**02.07.0010 Untergrund reinigen Putz Entfernen Grobschmutz auf Baustelle bereitste**
STLB-Bau 2025-04 033
Reinigen des Untergrundes aus Putz, von grober Verschmutzung, durch Entfernen von Grobschmutz, Untergrund senkrecht, zu bearbeiten sind bis 10 % der Gesamtfläche, abgerechnet wird die Gesamtfläche, Arbeitshöhe der zu bearbeitenden Fläche bis 3,5 m über der Standfläche des hierfür erforderlichen Gerüstes, aufgenommene Stoffe sammeln, im Behälter des AN lagern, Behältergröße nach Wahl des AN, auf Baustelle bereitstellen, Abfall ist nicht gefährlich, nicht schadstoffbelastet, Ausführung gemäß Einzelbeschreibung,
Einzelbeschreibungs-Nr 'Lüftung OG'
.
Menge: 224,000 m2
Leistungsbereich: 033
Kostengruppe DIN 276 2018-12: 345000000
LB-DIN: 033

**02.07.0020 Voranstrich auftragen Kunstharz-Dispersion Wand**
STLB-Bau 2025-04 024
Voranstrich auftragen, mit Kunstharz-Dispersion, auf Wand, Untergrund Beton.
Menge: 224,000 m2
Leistungsbereich: 024
Kostengruppe DIN 276 2018-12: 345000000
LB-DIN: 024

**02.07.0030 Wand innen Beton Dispersions-Spachtelmasse 1x fleckspachteln**
STLB-Bau 2025-04 034
Wand innen, aus Beton, Oberfläche glatt, mit Dispersionsspachtelmasse einmal fleckspachteln, Spachtelfläche bis 3 % der Gesamtfläche in nicht zusammenhängenden Teilflächen, Arbeitshöhe der zu bearbeitenden oder zu bekleidenden Fläche bis 3,5 m über der Standfläche des hierfür erforderlichen Gerüstes.
Menge: 224,000 m2
Leistungsbereich: 034
Kostengruppe DIN 276 2018-12: 345000000
LB-DIN: 034

*Hinweis: - Malerarbeiten (Lüftung OG)*
Malerarbeiten (Lüftung OG)
Farbe ähnlich Verkehrsweiß RAL 9016

**02.07.0040 Erstbesch Wand Beton Dispersionsfarbe-GBS Dispersionsfarbe Dispersions**
STLB-Bau 2025-04 034
Erstbeschichtung an Wand, innen, Untergrund Beton, glatt,
Grundbeschichtung für Dispersionsfarbe, wasserbasiert,
Zwischenbeschichtung aus Dispersionsfarbe, wasserbasiert,
Schlussbeschichtung aus Dispersionsfarbe, wasserbasiert, lösemittelfrei, stumpfmatt DIN EN 13300, Glanzgrad G4, deckend, hellgetönt, Nassabriebbeständigkeit R-Klasse 2 DIN EN 13300, Arbeitshöhe der zu bearbeitenden oder zu bekleidenden Fläche bis 5,5 m über der Standfläche des hierfür erforderlichen Gerüstes, Gerüst wird gesondert vergütet, Ausführung gemäß Einzelbeschreibung,
Einzelbeschreibungs-Nr 'Ausführungsort: 1.026 Lüftung'
.
Menge: 224,000 m2
Leistungsbereich: 034
DIN 276-81: 3130
Kostengruppe DIN 276 2018-12: 345000000
LB-DIN: 034

#### Untertitel 02.08 Sanitäräume Wände

*Hinweis: - Vorarbeiten (verputzte Wände Sanitär)*
Vorarbeiten (verputzte Wände)

**02.08.0010 Untergrund reinigen Putz Entfernen Grobschmutz auf Baustelle bereitste**
STLB-Bau 2025-04 033
Reinigen des Untergrundes aus Putz, von grober Verschmutzung, durch Entfernen von Grobschmutz, Untergrund senkrecht, zu bearbeiten sind bis 10 % der Gesamtfläche, abgerechnet wird die Gesamtfläche, Arbeitshöhe der zu bearbeitenden Fläche bis 3,5 m über der Standfläche des hierfür erforderlichen Gerüstes, aufgenommene Stoffe sammeln, im Behälter des AN lagern, Behältergröße nach Wahl des AN, auf Baustelle bereitstellen, Abfall ist nicht gefährlich, nicht schadstoffbelastet, Ausführung gemäß Einzelbeschreibung,
Einzelbeschreibungs-Nr 'alle Putzflächen EG/OG außer Sanitärbereiche, genauer Ort und Ausführung nach Anweisung Bauleitung'
.
Menge: 32,000 m2
Leistungsbereich: 033
Kostengruppe DIN 276 2018-12: 345000000
LB-DIN: 033

**02.08.0020 Voranstrich auftragen Kunstharz-Dispersion Wand**
STLB-Bau 2025-04 024
Voranstrich auftragen, mit Kunstharz-Dispersion, auf Wand, Untergrund Putz.
Menge: 32,000 m2
Leistungsbereich: 024
Kostengruppe DIN 276 2018-12: 345000000
LB-DIN: 024

**02.08.0030 Wand innen Putz Dispersions-Spachtelmasse 1x spachteln**
STLB-Bau 2025-04 034
Wand innen, mit Putz, Kalkzement-Normalputzmörtel (GP), geglättet, mit Dispersionsspachtelmasse einmal spachteln mit Strukturangleichung, ganzflächig, Arbeitshöhe der zu bearbeitenden oder zu bekleidenden Fläche bis 3,5 m über der Standfläche des hierfür erforderlichen Gerüstes, Ausführung gemäß Einzelbeschreibung,
Einzelbeschreibungs-Nr 'Ausführungsort: Sanitarbereiche EG/OG Feinspachtelung der Putzflächen oberhalb der Fliesenspiegel/Wände mit Sockelfliesen'
.
Menge: 32,000 m2
Leistungsbereich: 034
Kostengruppe DIN 276 2018-12: 345000000
LB-DIN: 034

*Hinweis: - Malerarbeiten (verputzte Wände Sanitär)*
Malerarbeiten (verputzte Wände)
Farbe ähnlich Verkehrsweiß RAL 9016

**02.08.0040 Erstbesch Wand Putz Dispersionsfarbe-GBS Dispersionsfarbe Dispersionsf**
STLB-Bau 2025-04 034
Erstbeschichtung an Wand, innen, Untergrund Putz, vorh. Qualitätsstufe Oberfläche Q3, Kalkzement-Normalputzmörtel (GP),
Grundbeschichtung für Dispersionsfarbe, pigmentiert, haftvermittelnd,
Zwischenbeschichtung aus Dispersionsfarbe, wasserbasiert,
Schlussbeschichtung aus Dispersionsfarbe, wasserbasiert, lösemittelfrei, mit fungizidem Zusatzstoff, stumpfmatt DIN EN 13300, Glanzgrad G4, deckend, hellgetönt, Nassabriebbeständigkeit R-Klasse 3 DIN EN 13300, Kontrastverhältnis H tiefgestellt 10 Klasse 2 DIN EN 13300, Arbeitshöhe der zu bearbeitenden oder zu bekleidenden Fläche bis 3,5 m über der Standfläche des hierfür erforderlichen Gerüstes, Ausführung gemäß Einzelbeschreibung,
Einzelbeschreibungs-Nr 'Ausführung in Sanitärbereich EG/OG'
.
Menge: 32,000 m2
Leistungsbereich: 034
Kostengruppe DIN 276 2018-12: 345000000
LB-DIN: 034

**02.08.0050 Erstbesch Wand Kalkzementputz 0,5-1,0m2 Dispersionsfarbe, EG/ OG Sani**
wie Pos. vor.,jedoch Einzelflächen 0,5 m2 - 1,0 m2
Menge: 1,000 St
Kostengruppe DIN 276 2018-12: 345000000

**02.08.0060 Erstbesch Wand Kalkzementputz 1,5-2,5m2 Dispersionsfarbe, EG/ OG Sani**
wie Pos. vor.,jedoch Einzelflächen 1,5 m2 - 2,5 m2
Menge: 2,000 St
Kostengruppe DIN 276 2018-12: 345000000

**02.08.0070 Erstbesch Leibung Putz B 24 cm Dispersionsfarbe-GBS Dispersionsfarbe D**
STLB-Bau 2025-04 034
Erstbeschichtung an Leibung, innen, Untergrund Putz, vorh. Qualitätsstufe Oberfläche Q3, Kalkzement-Normalputzmörtel (GP),
Breite Leibung 24 cm,

Grundbeschichtung für Dispersionsfarbe, pigmentiert, haftvermittelnd,
Zwischenbeschichtung aus Dispersionsfarbe, wasserbasiert,
Schlussbeschichtung aus Dispersionsfarbe, wasserbasiert, matt DIN EN 13300, Glanzgrad G3, Nassabriebbeständigkeit R-Klasse 3 DIN EN 13300, Kontrastverhältnis H tiefgestellt 10 Klasse 2 DIN EN 13300, Arbeitshöhe der zu bearbeitenden oder zu bekleidenden Fläche bis 5,5 m über der Standfläche des hierfür erforderlichen Gerüstes, Gerüst wird gesondert vergütet, Ausführung gemäß Einzelbeschreibung,
Einzelbeschreibungs-Nr 'Ausführung an Innentüren Rohrrahmen TRH 2'
.
Menge: 5,750 m
Leistungsbereich: 034
Kostengruppe DIN 276 2018-12: 345000000
LB-DIN: 034

*Hinweis: - Vorarbeiten (GK-Wände, Schachtwände/Vorwände, Sanitär)*
Vorarbeiten (GK-Wände, Schachtwände/Vorwande)

**02.08.0080 Untergrund reinigen Gipspl. Entfernen Grobschmutz auf Baustelle bereit**
STLB-Bau 2025-04 033
Reinigen des Untergrundes aus Gipsplatten, von grober Verschmutzung, durch Entfernen von Grobschmutz, Untergrund senkrecht, zu bearbeiten sind bis 10 % der Gesamtfläche, abgerechnet wird die Gesamtfläche, Arbeitshöhe der zu bearbeitenden Fläche bis 3,5 m über der Standfläche des hierfür erforderlichen Gerüstes, aufgenommene Stoffe sammeln, im Behälter des AN lagern, Behältergröße nach Wahl des AN, auf Baustelle bereitstellen, Abfall ist nicht gefährlich, nicht schadstoffbelastet, Ausführung gemäß Einzelbeschreibung,
Einzelbeschreibungs-Nr 'alle GK-Oberflächen EG/OG außer Sanitärbereiche, genauer Ort und Ausführung nach Anweisung Bauleitung'
.
Menge: 85,000 m2
Leistungsbereich: 033
Kostengruppe DIN 276 2018-12: 345000000
LB-DIN: 033

**02.08.0090 Voranstrich auftragen Kunstharz-Dispersion Wand**
STLB-Bau 2025-04 024
Voranstrich auftragen, mit Kunstharz-Dispersion, auf Wand, Untergrund Gipsplatten.
Menge: 85,000 m2
Leistungsbereich: 024
Kostengruppe DIN 276 2018-12: 345000000
LB-DIN: 024

**02.08.0100 Tapete Wand Vlieswandbekl.**
STLB-Bau 2025-04 037
Tapezieren der Wand, aus Gipsplatten, Untergrund vorbehandelt, vorh. Spachtelung Qualitätsstufe Q3, mit Vlieswandbekleidung für nachträgliche Behandlung DIN EN 234, nachträgliche Behandlung wird gesondert vergütet, glatt, Flächengewicht mind. 120 g/m2, kleisterbeschichtet, auf Stoß, Arbeitshöhe der zu bearbeitenden oder zu bekleidenden Fläche bis 3,5 m über der Standfläche des hierfür erforderlichen Gerüstes.
Menge: 85,000 m2
Leistungsbereich: 037
DIN 276-81: 3130
Kostengruppe DIN 276 2018-12: 345000000
LB-DIN: 037

*Hinweis: - Malerarbeiten (GK-Wände Sanitär)*
Malerarbeiten (GK-Wände Sanitär)
Farbe ähnlich Verkehrsweiß RAL 9016

**02.08.0110 Erstbesch Wand Vlieswandbekl. Dispersionsfarbe-GBS Dispersionsfarbe Di**
STLB-Bau 2025-04 034
Erstbeschichtung an Wand, innen, Untergrund Vlieswandbekleidung für nachträgliche Behandlung,
Grundbeschichtung für Dispersionsfarbe, pigmentiert, haftvermittelnd,
Zwischenbeschichtung aus Dispersionsfarbe, wasserbasiert,
Schlussbeschichtung aus Dispersionsfarbe, wasserbasiert, lösemittelfrei, mit fungizidem Zusatzstoff, stumpfmatt DIN EN 13300, Glanzgrad G4, deckend, hellgetönt, Nassabriebbeständigkeit R-Klasse 3 DIN EN 13300, Kontrastverhältnis H tiefgestellt 10 Klasse 2 DIN EN 13300, Arbeitshöhe der zu bearbeitenden oder zu bekleidenden Fläche bis 3,5 m über der Standfläche des hierfür erforderlichen Gerüstes, Ausführung gemäß Einzelbeschreibung,
Einzelbeschreibungs-Nr 'Ausführung in Sanitärbereich EG / OGUntergrund Malervlies auf GK/GFK'
.
Menge: 58,000 m2
Leistungsbereich: 034
Kostengruppe DIN 276 2018-12: 345000000
LB-DIN: 034

**02.08.0120 Erstbesch Wand Vliesbekl. 0,5-1,0m2 Dispersionsfarbe, EG/ OG Sanitär**
wie Pos. vor.,jedoch Einzelflächen 0,5 m2 - 1,0 m2
Menge: 6,000 St
Kostengruppe DIN 276 2018-12: 345000000

**02.08.0130 Erstbesch Wand Vliesbekl. 1-1,5m2 Dispersionsfarbe, EG/ OG Sanitär**
wie Pos. vor.,jedoch Einzelflächen 1,0 m2 - 1,5 m2
Menge: 6,000 St
Kostengruppe DIN 276 2018-12: 345000000

**02.08.0140 Erstbesch Wand Vliesbekl. 1,5-2,5m2 Dispersionsfarbe, EG/ OG Sanitär**
wie Pos. vor.,jedoch Einzelflächen 1,5 m2 - 2,5 m2
Menge: 7,000 St
Kostengruppe DIN 276 2018-12: 345000000

**02.08.0150 Erstbesch Leibung Vlieswandbekl. B 24 cm Dispersionsfarbe-GBS Dispersi**
STLB-Bau 2025-04 034
Erstbeschichtung an Leibung, innen, Untergrund Vlieswandbekleidung für nachträgliche Behandlung,
Breite Leibung 24 cm,

Grundbeschichtung für Dispersionsfarbe, pigmentiert, haftvermittelnd,
Zwischenbeschichtung aus Dispersionsfarbe, wasserbasiert,
Schlussbeschichtung aus Dispersionsfarbe, wasserbasiert, matt DIN EN 13300, Glanzgrad G3, Nassabriebbeständigkeit R-Klasse 3 DIN EN 13300, Kontrastverhältnis H tiefgestellt 10 Klasse 2 DIN EN 13300, Arbeitshöhe der zu bearbeitenden oder zu bekleidenden Fläche bis 5,5 m über der Standfläche des hierfür erforderlichen Gerüstes, Gerüst wird gesondert vergütet, Ausführung gemäß Einzelbeschreibung,
Einzelbeschreibungs-Nr 'Ausführung an Innentüren Rohrrahmen TRH 2'
.
Menge: 2,300 m
Leistungsbereich: 034
Kostengruppe DIN 276 2018-12: 345000000
LB-DIN: 034

#### Untertitel 02.09 Sanitäräume Decken

*Hinweis: - Vorarbeiten (GK-Decken Sanitär)*
Vorarbeiten (GK-Decken Sanitär)

**02.09.0010 Untergrund reinigen Putz Entfernen Grobschmutz auf Baustelle bereitste**
STLB-Bau 2025-04 033
Reinigen des Untergrundes aus Putz, von grober Verschmutzung, durch Entfernen von Grobschmutz, Untergrund waagerecht, zu bearbeiten sind bis 10 % der Gesamtfläche, abgerechnet wird die Gesamtfläche, Arbeitshöhe der zu bearbeitenden Fläche bis 3,5 m über der Standfläche des hierfür erforderlichen Gerüstes, aufgenommene Stoffe sammeln, im Behälter des AN lagern, Behältergröße nach Wahl des AN, auf Baustelle bereitstellen, Abfall ist nicht gefährlich, nicht schadstoffbelastet, Ausführung gemäß Einzelbeschreibung,
Einzelbeschreibungs-Nr 'Deckenflächen EG/OG; Sanitärbereichfungizid; auf einlagig imprägnierter Gipsplatte, AHD 2,60m'
.
Menge: 103,000 m2
Leistungsbereich: 033
Kostengruppe DIN 276 2018-12: 354000000
LB-DIN: 033

**02.09.0020 Grundierung (GK-Decken Sanitär)**
Grundbeschichtung auf Decke, Untergrund Gipsplatten, Arbeitshöhe der zu bearbeitenden Fläche bis 3,5 m über der Standfläche des hierfür erforderlichen Gerüstes.
Menge: 103,000 m2
Kostengruppe DIN 276 2018-12: 354000000

**02.09.0030 Tapete Decke Vlieswandbekl.**
STLB-Bau 2025-04 037
Tapezieren der Decke, aus Gipsplatten, Untergrund vorbehandelt, vorh. Spachtelung Qualitätsstufe Q3, mit Vlieswandbekleidung für nachträgliche Behandlung DIN EN 234, nachträgliche Behandlung wird gesondert vergütet, glatt, Flächengewicht mind. 120 g/m2, kleisterbeschichtet, auf Stoß, Arbeitshöhe der zu bearbeitenden oder zu bekleidenden Fläche bis 3,5 m über der Standfläche des hierfür erforderlichen Gerüstes, Ausführung gemäß Einzelbeschreibung,
Einzelbeschreibungs-Nr 'Deckenflächen EG/OG; Sanitärbereichfungizid; auf einlagig imprägnierter Gipsplatte, AHD 2,60m'
.
Menge: 103,000 m2
Leistungsbereich: 037
DIN 276-81: 3130
Kostengruppe DIN 276 2018-12: 354000000
LB-DIN: 037

*Hinweis: - Malerarbeiten (GK-Decke Sanitär)*
Malerarbeiten (GK-Decke Sanitär)
Farbe ähnlich Verkehrsweiß RAL 9016

**02.09.0040 Erstbesch Decke Vlieswandbekl. Dispersionsfarbe-GBS Dispersionsfarbe**
STLB-Bau 2025-04 034
Erstbeschichtung an Decke, innen, Untergrund Vlieswandbekleidung für nachträgliche Behandlung,
Grundbeschichtung für Dispersionsfarbe, pigmentiert, wasserbasiert, haftvermittelnd,
Schlussbeschichtung aus Dispersionsfarbe, wasserbasiert, matt DIN EN 13300, Glanzgrad G3, deckend, Arbeitshöhe der zu bearbeitenden oder zu bekleidenden Fläche bis 3,5 m über der Standfläche des hierfür erforderlichen Gerüstes, Ausführung gemäß Einzelbeschreibung,
Einzelbeschreibungs-Nr 'Deckenflächen EG/OG; Sanitärbereichfungizid; auf einlagig imprägnierter Gipsplatte, AHD 2,60m'
.
Menge: 103,000 m2
Leistungsbereich: 034
Kostengruppe DIN 276 2018-12: 354000000
LB-DIN: 034

#### Untertitel 02.10 Boden Vorarbeiten

**02.10.0010 Einzelrisssanierung Boden B 1-2mm aufweiten grundieren verfüllen**
Einzelrisse, im Boden, innen, aus Estrich/ Beton, Oberfläche glatt, Rissbreite über 1 bis 2 mm, Rissflanken aufweiten, grundieren, verfüllen, Armierungsvlies aus Glasfaser, Breite 10 cm, in Armierungsfarbe einbetten, beispachteln, angleichen an die vorh. Oberfläche, grundieren, mit elastifizierter Dispersionsspachtelmasse.
genauert Ort und Ausführung nach Anweisung Bauleitung
Menge: 10,000 m
Kostengruppe DIN 276 2018-12: 324000000
LB-DIN: 034

**02.10.0020 Untergrund reinigen Beton auf Baustelle bereitstellen**
STLB-Bau 2025-04 033
Reinigen des Untergrundes aus Beton, von grober Verschmutzung, zur Verbesserung der Haftung, Untergrund waagerecht, aufgenommene Stoffe sammeln, im Behälter des AN lagern, Behältergröße nach Wahl des AN, auf Baustelle bereitstellen, Abfall ist nicht gefährlich, nicht schadstoffbelastet.
Menge: 138,000 m2
Leistungsbereich: 033
Kostengruppe DIN 276 2018-12: 397000000
LB-DIN: 033

**02.10.0030 Untergrund reinigen Estrich auf Baustelle bereitstellen**
STLB-Bau 2025-04 033
Reinigen des Untergrundes aus Estrich, von grober Verschmutzung, zur Verbesserung der Haftung, Untergrund waagerecht, aufgenommene Stoffe sammeln, im Behälter des AN lagern, Behältergröße nach Wahl des AN, auf Baustelle bereitstellen, Abfall ist nicht gefährlich, nicht schadstoffbelastet.
Menge: 237,000 m2
Leistungsbereich: 033
Kostengruppe DIN 276 2018-12: 397000000
LB-DIN: 033

**02.10.0040 Überstand Randdämmstreifen abschneiden PE-Schaum;**
Abschneiden des Überstandes des Randdämmstreifens aus PE-Schaum/ Minaralwolle, für Bodenbeschichtungsarbeiten.
Menge: 235,000 m
Kostengruppe DIN 276 2018-12: 353000000
LB-DIN: 036

#### Untertitel 02.11 Boden: staubbindender Anstrich auf Beton

**02.11.0010 Erstbesch Boden Beton EP-GBS EP**
STLB-Bau 2025-04 034
Erstbeschichtung an Boden, innen, begehbar, Bewertungsgruppe Rutschgefahr R 9 ASR A1.5,
Untergrund Beton,
Grundbeschichtung für Epoxidharz, wasserbasiert, wasserbasiert,
Schlussbeschichtung aus Epoxidharz, lösemittelfrei, deckend, hellgetönt,
Farbton 'Lichtgrau RAL 7035'

Ausführung gemäß Einzelbeschreibung,
Einzelbeschreibungs-Nr 'Ausführungsbereich 1.026 Lüftung'
.
Menge: 138,000 m2
Leistungsbereich: 034
Kostengruppe DIN 276 2018-12: 353000000
LB-DIN: 034

**02.11.0020 Zulage zur Vorposition für Ausbild. Sockel, Höhe 10cm, inkl. Fugenabd.**
Zulage zur Vorposition für Ausbildung von Sockel an Wänden, und Beton-Fundamenten,
Höhe ca.10 cm, inkl. Fugenabdichtung.
Abrechnung nach m.
Menge: 30,000 m
Kostengruppe DIN 276 2018-12: 353000000
LB-DIN: 025

**02.11.0030 Zulage für Ausbild. Sockelstufe, Höhe 25cm, inkl. Fugenabd.**
Pos. wie vor jedoch an Stufe,
Höhe ca. 25 cm, inkl. Fugenabdichtung.
Abrechnung nach m.
Menge: 6,000 m
Kostengruppe DIN 276 2018-12: 353000000
LB-DIN: 025

**02.11.0040 Erstbesch Boden Estrich EP-GBS EP**
STLB-Bau 2025-04 034
Erstbeschichtung an Boden, innen, begehbar, Bewertungsgruppe Rutschgefahr R 9 ASR A1.5,
Untergrund Estrich, Calciumsulfatestrich,
Grundbeschichtung für Epoxidharz, wasserbasiert, wasserbasiert,
Schlussbeschichtung aus Epoxidharz, lösemittelfrei, deckend, hellgetönt,
Farbton 'Lichtgrau RAL 7035'

Ausführung gemäß Einzelbeschreibung,
Einzelbeschreibungs-Nr 'Ausführungsbereich Lager und Technikräume EG /OG'
.
Menge: 237,000 m2
Leistungsbereich: 034
Kostengruppe DIN 276 2018-12: 353000000
LB-DIN: 034

**02.11.0050 Zulage zur Vorposition für Ausbild. Sockel, Höhe 10cm, inkl. Fugenabd.**
Zulage zur Vorposition für Ausbildung von Sockel an Wänden, und Beton-Fundamenten,
Höhe ca.10 cm, inkl. Fugenabdichtung.
Abrechnung nach m.
Menge: 235,000 m
Kostengruppe DIN 276 2018-12: 353000000
LB-DIN: 025

#### Untertitel 02.12 Acrlyfugen an angrenzenden Bauteile

**02.12.0010 Anschlussfuge abdichten Tür-Wand, elast.Dichtstoff, Innentüren**
Abdichtung der Anschlussfuge im Innenbereich, zwischen Türrahmen aus Stahl und Fliesen/Platten, Beton oder Putzflächen, umlaufende innere Abdichtung mit elastischem Dichtstoff DIN EN 15651-1, Basis Acrylatdispersion, farbig, Fugenbreite bis 10 mm, Verhältnis Fugenbreite zu Dichtstofftiefe 1:1
Menge: 393,000 m
Kostengruppe DIN 276 2018-12: 344000000
LB-DIN: 032

**02.12.0020 Anschlussfuge abdichten Tür-Wand, elast.Dichtstoff, Außentüren**
Abdichtung der Anschlussfuge im Innenbereich, zwischen Türrahmen aus Stahl und Fliesen/Platten, Beton oder Putzflächen, umlaufende innere Abdichtung mit elastischem Dichtstoff DIN EN 15651-1, Basis Acrylatdispersion, farbig, Fugenbreite bis 10 mm, Verhältnis Fugenbreite zu Dichtstofftiefe 1:1
Menge: 59,000 m
Kostengruppe DIN 276 2018-12: 344000000
LB-DIN: 032

**02.12.0030 Anarbeiten Zarge spachteln Putz**
STLB-Bau 2025-04 034
Anarbeiten an Zarge durch Spachteln, Untergrund Putz, Ausführung gemäß Einzelbeschreibung,
Einzelbeschreibungs-Nr 'Ausführung nach Anweisung durch Bauleitung'
.
Menge: 15,000 m
Leistungsbereich: 034
Kostengruppe DIN 276 2018-12: 344000000
LB-DIN: 034

**02.12.0040 Fugenabdichtung elast.Dichtstoff B 5mm**
STLB-Bau 2025-04 045
Fugenabdichtung mit elastischem Dichtstoff DIN EN 15651-3, Klasse XS 2, Volumenschwund kleiner gleich 20 %, Fugenbreite 5 mm, Fugenausbildung dreieckig, Ausführung gemäß Einzelbeschreibung,
Einzelbeschreibungs-Nr 'horizontale Acrylfuge zwischen Wandfliese und WandFarbe der Fuge nach Absprache mit der BauleitungFarbton nach Wahl des AG'
.
Menge: 233,000 m
Leistungsbereich: 045
Kostengruppe DIN 276 2018-12: 345000000
LB-DIN: 045

**02.12.0050 Anschlussfuge abdichten Wand elast.Dichtstoff PE geschlossenzellig**
Anschlussfuge abdichten zwischen Wänden und Decken, innen, elastischem Dichtstoff, einschl. systemgebundenem Primer, transparent, Verhältnis Fugenbreite zu Dichtstofftiefe 1:1..
Menge: 166,000 m
Kostengruppe DIN 276 2018-12: 345000000
LB-DIN: 034

#### Untertitel 02.13 Türen und Zargen, Innentüren

**02.13.0010 Erstbesch Umfassungszarge Stahl Abwickl. 40-60cm L 5-6m 1K-Acrylharzla**
STLB-Bau 2025-04 034
Erstbeschichtung an Umfassungszarge, innen, Untergrund grundierter Stahl, vorh. Dichtprofil, Abwicklung der Bearbeitungsfläche über 40 bis 60 cm, Gesamtlänge der Zarge über 5 bis 6 m, wasserbasiert,
Zwischenbeschichtung aus Acrylharzlack, einkomponentig, wasserbasiert,
Schlussbeschichtung aus Acrylharzlack, einkomponentig, wasserbasiert, seidenmatt, deckend, sattgetönt,
Farbton 'ähnlich: RAL 7039 Quarzgrau'

Ausführung gemäß Einzelbeschreibung,
Einzelbeschreibungs-Nr 'Beschichtung auf bauseits grundierten Stahlzargen'
.
Menge: 57,000 St
Leistungsbereich: 034
Kostengruppe DIN 276 2018-12: 344000000
LB-DIN: 034

**02.13.0020 Erstbesch Umfassungszarge Stahl Abwickl. 20-40cm L 5-6m 1K-Acrylharzla**
STLB-Bau 2025-04 034
Erstbeschichtung an Umfassungszarge, innen, Untergrund grundierter Stahl, vorh. Dichtprofil, Abwicklung der Bearbeitungsfläche über 20 bis 40 cm, Gesamtlänge der Zarge über 5 bis 6 m, wasserbasiert,
Zwischenbeschichtung aus Acrylharzlack, einkomponentig, wasserbasiert,
Schlussbeschichtung aus Acrylharzlack, einkomponentig, wasserbasiert, seidenmatt, deckend, sattgetönt,
Farbton 'ähnlich: RAL 7039 Quarzgrau'

Ausführung gemäß Einzelbeschreibung,
Einzelbeschreibungs-Nr 'Beschichtung auf bauseits grundierten Stahlzargen'
.
Menge: 4,000 St
Leistungsbereich: 034
Kostengruppe DIN 276 2018-12: 344000000
LB-DIN: 034

**02.13.0030 Erstbesch Blockzarge Stahl Abwickl. 20-40cm L 6-7m 1K-Acrylharzlack 1K**
STLB-Bau 2025-04 034
Erstbeschichtung an Blockzarge, innen, Untergrund grundierter Stahl, vorh. Dichtprofil, Abwicklung der Bearbeitungsfläche über 20 bis 40 cm, Gesamtlänge der Zarge über 6 bis 7 m, wasserbasiert,
Zwischenbeschichtung aus Acrylharzlack, einkomponentig, wasserbasiert,
Schlussbeschichtung aus Acrylharzlack, einkomponentig, wasserbasiert, seidenmatt, deckend, sattgetönt,
Farbton 'ähnlich: RAL 7039 Quarzgrau'

Ausführung gemäß Einzelbeschreibung,
Einzelbeschreibungs-Nr 'Beschichtung auf bauseits grundierten Stahlzargen'
.
Menge: 2,000 St
Leistungsbereich: 034
Kostengruppe DIN 276 2018-12: 344000000
LB-DIN: 034

**02.13.0040 Erstbesch Blockzarge Stahl Abwickl. 20-40cm L 7-8m 1K-Acrylharzlack 1K**
STLB-Bau 2025-04 034
Erstbeschichtung an Blockzarge, innen, Untergrund grundierter Stahl, vorh. Dichtprofil, Abwicklung der Bearbeitungsfläche über 20 bis 40 cm, Gesamtlänge der Zarge über 7 bis 8 m, wasserbasiert,
Zwischenbeschichtung aus Acrylharzlack, einkomponentig, wasserbasiert,
Schlussbeschichtung aus Acrylharzlack, einkomponentig, wasserbasiert, seidenmatt, deckend, sattgetönt,
Farbton 'ähnlich: RAL 7039 Quarzgrau'

Ausführung gemäß Einzelbeschreibung,
Einzelbeschreibungs-Nr 'Beschichtung auf bauseits grundierten Stahlzargen'
.
Menge: 3,000 St
Leistungsbereich: 034
Kostengruppe DIN 276 2018-12: 344000000
LB-DIN: 034

**02.13.0050 Erstbesch Innentür beidseitig Stahl B 1010 mm H 2135 mm 1K-Acrylharzla**
STLB-Bau 2025-04 034
Erstbeschichtung an Innentür, beidseitig, einflügelig, Untergrund verzinkter Stahl, werkseitig grundiert,
Breite Nennmaß Wandöffnung 1010 mm,

Höhe Nennmaß Wandöffnung 2135 mm,

Zwischenbeschichtung aus Acrylharzlack, einkomponentig, wasserbasiert,
Schlussbeschichtung aus Acrylharzlack, einkomponentig, wasserbasiert,
Farbton 'ähnlich RAL 7039, Quarzgrau'

Ausführung gemäß Einzelbeschreibung,
Einzelbeschreibungs-Nr 'Beschichtung einschließlich Schließfläche, Ausführungsort: EG T.0.039.1 und T.0.040.1'
.
Menge: 2,000 St
Leistungsbereich: 034
Kostengruppe DIN 276 2018-12: 344000000
LB-DIN: 034

#### Untertitel 02.14 Stahlgeländer Lackierarbeiten

**02.14.0010 Vorbereiten unbesch Oberfläche Geländer Stahl Trockenstrahlen, TRH 1**
Vorbereiten des grundierten Stahlgeländers und aller Anschlussteile, innen, durch Trockenstrahlen, Arbeitshöhe der zu bearbeitenden oder zu bekleidenden Fläche über 3,5 bis 5,5m über der Standfläche des hierfür erforderlichen Gerüstes, Gerüst wird gesondert vergütet.
Menge: 22,500 m
Kostengruppe DIN 276 2018-12: 349000000
LB-DIN: 034

**02.14.0020 Erstbeschichtung an Treppengeländer, innen, TRH 1, quarzgrau**
Erstbeschichtung an Treppengeländer,
Geländer, ohne Pfosten, aus Stäben und Gurten,
Für Treppe: Treppenlauf gerade, 2-läufig, gegenläufig (U-Treppe), mit einem Podest.
Geländerkonstruktion aus Stahl, mit Grundbeschichtung

Höhe Geländer bis 152 mm

Höhe Geländer bis 152mm`,
mit 2 Geländergurten, Gurt aus Vollprofil rechteckig, Geländergurtquerschnitt Höhe 10 mm,
Geländergurtquerschnitt Breite 45 mm,
Geländerstäbe als Vollprofil, rechteckig, Geländerstabquerschnitt Höhe 10 mm,
Geländerstabquerschnitt Breite 45 mm,
lichter Stababstand ca. 110 mm,
Bearbeitungsflächen bis 11 cm,

Geländerlängen:
Lauf unten + gerades Stück : ca. 2,99 m + 0,07 m
Zwischenpodest: ca. 1,29 m
Lauf oben + gerades Stück: ca. 2,885 m + 0,28 m

Zwischenbeschichtung aus Acrylharzlack, wasserbasiert,
Schlussbeschichtung aus Acrylharzlack, wasserbasiert

Farbton: ähnlich Ral 7039 Quarzgrau

Treppengerüst wird gesondert vergütet
Menge: 8,000 m
Kostengruppe DIN 276 2018-12: 349000000
LB-DIN: 034

**02.14.0030 Erstbeschichtung an Brüstungsgeländer, innen, TRH 1, quarzgrau**
Pos. wie vor, jedoch Brüstungsgeländer

Geländerlänge:
ca. 1,55m
Menge: 1,600 m
Kostengruppe DIN 276 2018-12: 349000000

**02.14.0040 Stahlwangen/ Abdeckwinkel am Brüstungsgeländer, TRH 1, quarzgrau**
Erstbeschichtung an Stahlwangen und Abdeckung Bodenaufbau, L-Winkel,
Konstruktion aus Stahl, mit Grundbeschichtung
 Schlussbeschichtung aus Acrylharzlack, matt, deckend, sattgetönt, Farbton: ähnlich Ral 9005 Tiefschwarz

Höhe ca. 610 mm, Tiefe ca. 55 mm;
Länge gesamt 12,30 m

bestehend aus:
Lauf unten zur Fassade: ca. 3,10 m
Lauf unten zum Treppenauge: ca. 3,10 m
Zwischenpodest zur Fassade: ca. 1,38 m
Zwischenpodest zum Treppenauge: ca. 0,23 m
Lauf oben zum Treppenauge: ca. 2,73 m
Brüstung 1.OG: ca. 1,70 m

Zwischenbeschichtung aus Acrylharzlack, wasserbasiert,
Schlussbeschichtung aus Acrylharzlack, wasserbasiert

Farbton: ähnlich Ral 7039 Quarzgrau

Treppengerüst wird gesondert vergütet
Menge: 12,600 m
Kostengruppe DIN 276 2018-12: 349000000
LB-DIN: 034

**02.14.0050 Vorbereiten unbesch Oberfläche Geländer Stahl Trockenstrahlen, TRH 2**
Vorbereiten des grundierten Stahlgeländers und aller Anschlussteile, innen, durch Trockenstrahlen, Arbeitshöhe der zu bearbeitenden oder zu bekleidenden Fläche über 3,5 bis 5,5m über der Standfläche des hierfür erforderlichen Gerüstes, Gerüst wird gesondert vergütet.
Menge: 25,500 m
Kostengruppe DIN 276 2018-12: 349000000
LB-DIN: 034

**02.14.0060 Erstbeschichtung an Treppengeländer, innen, TRH 2, quarzgrau**
Erstbeschichtung an Treppengeländer,
Geländer, ohne Pfosten, aus Stäben und Gurten,
Für Treppe: Treppenlauf gerade, 3-läufig, mit 2 Podesten.
Geländerkonstruktion aus Stahl, mit Grundbeschichtung

Höhe Geländer bis 152 mm

Höhe Geländer bis 152mm`,
mit 2 Geländergurten, Gurt aus Vollprofil rechteckig, Geländergurtquerschnitt Höhe 10 mm,
Geländergurtquerschnitt Breite 45 mm,
Geländerstäbe als Vollprofil, rechteckig, Geländerstabquerschnitt Höhe 10 mm,
Geländerstabquerschnitt Breite 45 mm,
lichter Stababstand ca. 110 mm,
Bearbeitungsflächen bis 11 cm,

Geländerlängen:
Lauf unten zum Treppenauge : ca. 1,35 m
Lauf unten zur Fassade : ca. 1,67 m
Zwischenpodest: ca. 1,41 m
Lauf mitte: ca. 2,67 m
Lauf oben: ca. 0,98 m

Zwischenbeschichtung aus Acrylharzlack, wasserbasiert,
Schlussbeschichtung aus Acrylharzlack, wasserbasiert

Farbton: ähnlich Ral 7039 Quarzgrau

Treppengerüst wird gesondert vergütet
Menge: 8,300 m
Kostengruppe DIN 276 2018-12: 349000000
LB-DIN: 034

**02.14.0070 Erstbeschichtung an Brüstungsgeländer, innen, TRH 2, quarzgrau**
Pos. wie vor, jedoch Brüstungsgeländer

Geländerlänge:
ca. 3,73 m
Menge: 3,900 m
Kostengruppe DIN 276 2018-12: 349000000

**02.14.0080 Stahlwangen/ Abdeckwinkel am Brüstungsgeländer, TRH 1, quarzgrau**
Erstbeschichtung an Stahlwangen und Abdeckung Bodenaufbau, L-Winkel,
Konstruktion aus Stahl, mit Grundbeschichtung
Farbton: ähnlich Ral 9005 Tiefschwarz

Höhe ca. 610 mm, Tiefe ca. 55 mm;
Länge gesamt 12,30 m

bestehend aus:
Lauf unten zur Fassade: ca. 1,75 m
Lauf unten zum Treppenauge: ca. 1,75 m
Zwischenpodest zur Fassade: ca. 1,42 m
Lauf mitte zum Treppenauge: ca. 2,74 m
Lauf oben zum Treppenauge: ca. 1,27 m
Brüstung 1.OG: ca. 0,16 m +3,84 m

Zwischenbeschichtung aus Acrylharzlack, wasserbasiert,
Schlussbeschichtung aus Acrylharzlack, wasserbasiert

Farbton: ähnlich Ral 7039 Quarzgrau

Treppengerüst wird gesondert vergütet
Menge: 13,200 m
Kostengruppe DIN 276 2018-12: 349000000
LB-DIN: 034

**02.14.0090 Zulage Befestigungsteile, quarzgrau**
Zulage zur Erstbeschichtung für Ankerplatten, Laschen und sonstige Befestigungsteile einschließlich aller Verschraubungen
Menge: 50,000 St
Kostengruppe DIN 276 2018-12: 349000000
LB-DIN: 034

#### Untertitel 02.15 Sonstige Arbeiten

**02.15.0010 Nachträglich bauseits gestemmte Kabelschtlitze verfüllen**
Ausführung nach Aufforderung durch die Bauleitung
Menge: 10,000 m
Kostengruppe DIN 276 2018-12: 345000000
LB-DIN: 023

**02.15.0020 Nachträgliche Malerarbeiten Decken**
Nachträgliche Malerarbeiten an Deckenflächen
nach besonderer Anweisung durch die Bauleitung ausführen.
Menge: 15,000 m2
Kostengruppe DIN 276 2018-12: 345000000
LB-DIN: 034

**02.15.0030 Nachträgliche Malerarbeiten Wände**
Nachträgliche Malerarbeiten an Deckenflächen
nach besonderer Anweisung durch die Bauleitung ausführen.
Menge: 15,000 m2
Kostengruppe DIN 276 2018-12: 345000000
LB-DIN: 034

#### Untertitel 02.16 Stundenlohnarbeiten

*Hinweis: Hinweis zu Stundenlohnarbeiten*
Hinweis zu Stundenlohnarbeiten

Stundenlohnarbeiten dürfen nur auf ausdrückliche Anweisung des BLB NRW (Auftraggeber, im Folgenden AG genannt) bzw. der vom AG beauftragten Objektüberwachung durchgeführt werden. Das gilt nicht im Havariefall. Ein Anspruch auf die im Angebot bzw. Beauftragung unverbindlich ausgeführte Anzahl von Stundenlohnarbeiten besteht nicht.

Die Erstellung der Einzelbestellungen erfolgt durch den AG grundsätzlich vor Ausführung. Ausnahmen, z. B. bei Noteinsätzen werden für unabhängige Dritte nachvollziehbar, qualifiziert begründet und dokumentiert.

Vor der Beauftragung bzw. dem Abruf von Leistungen, die als Stundenlohnarbeiten ausgeführt werden sollen, ist vom Auftragnehmer (im Folgenden AN genannt) eine Schätzung des erforderlichen Stundenaufwands anzugeben.
Hierauf basierend erfolgt die Definition der Auftragshöhe durch den AG. Abweichungen von der Schätzung sind durch den AN möglichst vor der Ausführung anzumelden, qualifiziert zu begründen und zu dokumentieren.

Der Verrechnungssatz für die jeweilige Arbeitskraft umfasst sämtliche Aufwendungen wie Lohn- und Gehaltskosten, Lohn- und Gehaltsnebenkosten, Zuschläge, lohngebundene und lohnabhängige Kosten, sonstige Sozialkosten, Gemeinkosten, Wagnis und Gewinn.

Die Stundenlohnnachweise müssen arbeitstäglich bzw. wöchentlich (bei VOB/B-Verträgen) dem AG oder der vom AG beauftragten Objektüberwachung zur Unterschrift vorgelegt werden. Seitens des Auftraggebers wird sichergestellt, dass für die Annahme der Stundenlohnnachweise der vereinbarte Ansprechpartner oder ein autorisierter Vertreter zur Verfügung steht. In Ausnahmefällen ist nach vorheriger Absprache eine Rückgabe innerhalb von 48 Stunden zulässig.

Stundenlohnnachweise müssen folgende Informationen erhalten:

Firmenbezeichnung, den Namen sowie den Geschäftssitz des Auftragnehmers
Datum, Name (in Druckschrift) und die Unterschrift der/des ausführenden Mitarbeiter/s sowie die Berufsbezeichnung (Facharbeiter, Helfer, etc.), Lohn- oder Gehaltsgruppe
Bezeichnung der Baustelle, die genaue (eindeutige) Bezeichnung des Ausführungsortes innerhalb der Baustelle oder des Objekts (z.B. Gebäude-Nr. / Flügelbezeichnung / Raumnummer)
Art der Leistung (ggf. mit Erläuterungen zur Ausführung der Arbeiten)
geleistete Arbeitsstunden je Mitarbeiter, ggfs. aufgegliedert nach Mehr-, Nacht, Sonntags- und Feiertagsarbeit
Beginn und Ende der Arbeitszeit, Angabe von Pausenzeiten oder Unterbrechungen (Uhrzeiten), eine ausschließliche Benennung der Summe der Stunden ist nicht ausreichend
Ggfs. erforderlicher Mehraufwand
Unterschrift des Auftraggebers (Mitarbeiter des AG oder der vom AG beauftragten Objektüberwachung), ergänzt mit einer leserlichen Fassung der Unterschrift in Druckschrift oder durch Namensstempel
Datum der Unterschrift des Auftragnehmers
Datum der Unterschrift des Auftraggebers

Stundenlohnnachweise, bei denen diese Informationen nicht vollständig enthalten sind, können als nicht prüfbar abgelehnt werden.

Die Bescheinigung durch die Unterschrift des AG bezieht sich auf den Umfang der aufgeführten Leistung und gilt nicht als Rechnungsanerkenntnis.

Die Originale der Stundenlohnnachweise behält der Auftraggeber, die bescheinigten Durchschriften erhält der Auftragnehmer.

Die Kopien der durch den Auftraggeber abgezeichneten Stundenlohnnachweise sind der Rechnung als Anlage beizufügen.

**02.16.0010 Facharbeiter-in sämtliche Kosten/Zuschläge**
STLB-Bau 2025-04 091
Stundenlohnarbeiten durch Facharbeiter/-in
der Verrechnungssatz für die jeweilige Arbeitskraft umfasst sämtliche Aufwendungen wie Lohn- und Gehaltskosten, Lohn- und Gehaltsnebenkosten, Zuschläge, lohngebundene und lohnabhängige Kosten, sonstige Sozialkosten, Gemeinkosten, Wagnis und Gewinn.
Menge: 3,000 h
Leistungsbereich: 091
Kostengruppe DIN 276 2018-12: 399000000
LB-DIN: 091

**02.16.0020 Fachwerker-in sämtliche Kosten/Zuschläge**
STLB-Bau 2025-04 091
Stundenlohnarbeiten durch Fachwerker/-in
der Verrechnungssatz für die jeweilige Arbeitskraft umfasst sämtliche Aufwendungen wie Lohn- und Gehaltskosten, Lohn- und Gehaltsnebenkosten, Zuschläge, lohngebundene und lohnabhängige Kosten, sonstige Sozialkosten, Gemeinkosten, Wagnis und Gewinn.
Menge: 3,000 h
Leistungsbereich: 091
Kostengruppe DIN 276 2018-12: 399000000
LB-DIN: 091
